# Richardstr. 108, 109, Berthelsdorfer Str. 14
Angebotsaufforderung (GAEB DA XML 3.2, DA83)
Projekt: 17363
Währung: EUR
Nebenangebote zugelassen: ja
Erstellt mit: GXML Toolbox V3.3 R20230829, iTWO_64 V24.0.454, 10.12.2025

## 530 Elektrosteigstransanierung
Datum: 10.12.2025

*Hinweis: Bauvorhaben*
BAUVORHABEN: Richardstr. 108/109, Berthelsdorfer Str. 14
  12043  Berlin

GEWERK:  Elektro
Angaben zum Bauwerk

Ausführungsort:  Treppenhaus, Keller und  Wohnungseingänge

Vor Angebotsabgabe ist zwingend eine
Ortsbesichtigung mit der auf Seite 1 unserer Anfrage
benannten Bauleitung durchzuführen.

Ausführungszeitraum: 16.02. - 29.05.2026

*Hinweis: A) ALLGEMEINE VORBEMERKUNGEN FÜR*
A)  ALLGEMEINE VORBEMERKUNGEN FÜR EINHEITSPREISABKOMMEN (EPA)
  Stand 01.01.2013
=================================================================

A1) ALLGEMEINES

In den Positionen dieses Leistungsverzeichnisses sind häufig wiederkehrende Reparaturarbeiten beschrieben.

Dem Einheitspreisabkommen liegen die "Zusätzliche Vertragsbedingungen für die Ausführung von Bauleistungen (Z-VOB/B)" der Immeo=Wohnen, Stand Januar 2013, zugrunde. Für sich auf dieses EPA beziehende Einzelaufträge (Leistungsabrufe) gelten die Vertragsbedingungen in jedem Einzelfall als vereinbart. Sofern zukünftig als Ersatz für die aktuell gültigen Z-VOB/B Stand Januar 2013 mit dem Auftragnehmer (AN) neue Z-VOB/B vereinbart werden, gelten für nach
Gültigkeitsbeginn die neuen Z-VOB/B beauftragte Leistungen ausschließlich die neuen Z-VOB/B.

Für nach diesem Einheitspreisabkommen ausgeführte Leistungen gelten, ergänzend zur den jeweiligen Leistungsbeschreibungen der einzelnen Positionen, bei evtl. Widersprüchen in nachfolgend genannter Reihenfolge, folgende Bedingungen:

1. diese ““allgemeine Vorbemerkungen für Einheitspreisabkommen““ (A)
2. die sich anschließenden ““allgemeine technische Vorbemerkungen““ (B)
3. die sich anschließenden ““besondere technische Vorbemerkungen““ (für dieses Gewerk) (C)
4. die ““Zusätzliche Vertragsbedingungen für die Ausführung von Bauleistungen Z-VOB/B““
5. Baustellenordnung der Immeo=Wohnen in der jeweils gültigen Fassung

Mit Unterzeichnung des EPA erklärt der AN, dass von ihm sämtliche gesetzlichen, behördlichen und berufgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1)  Alle Handwerker/Mitarbeiter des AN haben die Verpflichtung, Kunden (Mietern) höflich und
  hilfsbereit zu begegnen. In Gesprächen mit den Mietern ist das Bemühen von Immeo=Wohnen
  um einen verbesserten Kundendienst herauszustellen.

2)  Die Mieter sind rechtzeitig vor Durchführung der Reparaturarbeiten zu verständigen, ggf. durch
  Aushang im Treppenhaus oder auch individuelle Terminvereinbarung mit dem einzelnen Mieter.

3)  Reparaturen sind sofort, spätestens innerhalb von 2 Arbeitstagen nach Beauftragung,
  durchzuführen. Sofern die Frist aus Gründen, die der AN nicht zu vertreten hat, nicht einzuhalten
  ist, ist der AG unverzüglich zu unterrichten.

4)  Möbel und sonstiges Mietereigentum, Bodenflächen und angrenzende Bauteile etc. im Bereich
  der auszuführenden Arbeiten sind durch Folie, evtl. Schaltafeln oder Ähnliches zu schützen.

A3) PREISE

Die, für die Ausführung von Leistungen nach diesem EPA, hier festgeschriebenen Preise gelten für Reparaturarbeiten bis zum Rechnungsbetrag von höchstens 1.500,-- EURO einschl. Mehrwertsteuer je Einzeleinzelfall.

Soweit und sobald Überschreitungen absehbar sind, ist hierüber der Abteilung Einkauf des AG ein schriftliches Angebot einzureichen und eine gesonderte Vereinbarung zu treffen.

In den Einheitspreisen sind sämtliche Kosten, wie Lohn-, Material- und Nebenkosten enthalten, insbesondere auch:

1)  Koordination / Terminabsprache(n) mit dem(den) Mieter(n) / Kundenbetreuer(n) / Bauleiter(n)

2)  sämtliche Fahrt- und Transportkosten,

3)  sämtliche tariflichen Zulagen wie z.B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung

7)  das, ggf. tägliche, Säubern der Arbeitsstelle

8)  der Ausbau und Abtransport sowie die ordnungsgemäße Entsorgung, einschließlich
  Kippgeüühren, sämtlichen Bauschutts und aller alter, schadhafter Teile. Teile, für die sich der
  AG eine generelle oder einzelfallbezogene Prüfung vorbehalten hat, sind bis zu diesem
  Zeitpunkt, längstens jedoch für die Dauer von 10 Wochen, vom AN vorzuhalten und dürfen erst
  danach entsorgt werden.

9)  Alle weiteren Nebenleistungen, die zur Erfüllung der in den Leistungspositionen beschriebenen
  Hauptleistungen, unter Beachtung aller einschlägigen Vorschriften, erforderlich sind, im EPA
  aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position ““An-/Abfahrtpauschale““ darf grundsätzlich nur einmal pro Auftrag  berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition ““An-/Abfahrt““ festgeschriebenen Grenzwert, nur einmalig bzw. nicht berechnet werden.

Soweit im Rahmen eines Auftrags zwei oder mehr Positionen dieses EPA ausgeführt werden, die gleichartige (identische) Teilleistungen überlappend enthalten, darf lediglich eine dieser Positionen in vollem Umfang abgerechnet werden. Die zweite bzw. weitere Positionen sind dann mit einem Anteiligen Preis als Z-Position in Rechnung zu stellen

Maßgebend für die Abrechnung ist das nach Fertigstellung der Arbeiten durch den AN zu nehmende Aufmaß, sowie die Bestätigung des Mieters bzw. bei Leerwohnungen die Bestätigung des zuständigen Kundenbetreuers/Bauleiters, daß die Leistungen durchgeführt wurden.

Das testierte Aufmaß bzw. die Bestätigung ist vom AN mit der Schlußrechnung einzureichen. Ausgenommen hiervon sind Vorgänge, die über unsere Handwerkerkopplung (HWK) abgerechnet werden; in diesen Fällen sind die Aufmßße/Bestätigungen vom AN, im Rahmen der gesetzlichen Vorschriften, vorzuhalten und, auf Verlangen des AG, jederzeit innerhalb von 7 Kalendertagen zur Prüfung einzureichen.

Der AG ist berechtigt, jederzeit ein gemeinsames Aufmaß zu verlangen.

A5) SONSTIGES

Die in diesen Bedingungen festgelegten Pflichten hat der AN jedem Dritten aufzuerlegen, dessen er sich zur Erfüllung dieser Pflichten bedient.

Die Einheitspreisabkommen dürfen weder ganz noch teilweise in irgendeiner Form Dritten entgeltlich oder unentgeltlich zugänglich gemacht werden.

*Hinweis: B) ALLGEMEINE TECHNISCHE VORBEMERKUNGEN*
B)  ALLGEMEINE TECHNISCHE VORBEMERKUNGEN FÜR EINHEITSPREISABKOMMEN
  Stand 01.01.2013
======================================================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt einzuhalten.

B3) GEBÄUDESCHÄDEN

Falls dem AN bei der Durchführung von Reparaturarbeiten weitere Gebäudeschäden bekannt werden (auch an anderen Gewerken), so hat er dem zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: C) GEWERKESPEZIFISCHE VORBEMERKUNGEN*
C)  GEWERKESPEZIFISCHE VORBEMERKUNGEN
======================================================================

Allgemein

Der Auftragnehmer hat sich vor Arbeitsbeginn über Art und Umfang der Leistung sowie über etwaige Schwierigkeiten zu unterrichten. Der Auftragnehmer haftet für alle Schäden, die durch ihn oder seine Erfüllungsgehilfen dem Auftraggeber oder Dritten bei Gelegenheit der Ausführung des Auftrages zugefügt werden.

Bei alle Arbeiten sind entsprechend die DIN-/VDE-Bestimmungen, die TAB und die Sonderbestimmungen des zuständigen EVU einzuhalten. Bei Erstellung von Bausteckdosen/Bauanschlüssen ist zwingend die VDE 0100 Teil 704 einzuhalten. Für die sachgemäße Anwendung und Beachtung der Unfallverhütungsvorschriften, der Schutz- und Sicherheitsbestimmungen nach den gesetzlichen Vorschriften und denen der Berufsgenossenschaft hat der Auftragnehmer Sorge zu tragen.

Für alle Arbeiten sind Materialien der in der Produktvorgabe aufgeführten Hersteller zu verwenden. Sollte Material erforderlich sei, welches von den aufgeführten Hersteller nicht hergestellt wird, so müssen normgerechte Materialien bester Fabrikate mit VDE- und Firmenkennzeichen verwendet werden. Material ohne Gütezeichen darf nicht montiert werden.

Der AN vereinbart mit den Mietern Termine zur Durchführung der Arbeiten. Die Mieterliste stellt der AG vorab zur Verfügung.

*Hinweis: Vorbemerkungen*
In den Objekten werden die Treppenhäuser modernisiert. Hierzu werden die vorhandenen Zählertafeln in den Wohnungen demontiert und eine neue Zähleranlage im Keller montiert. Die Treppenhausbeleuchtung wird neu installiert, die Leitungen für die vorhandene Sprechanlage sind zu installieren, die Sprechgeräte und die Elektronik für den Sprechverkehr zu verdrahten. Im Rahmen der Modernisierung wird die Allgemeinbeleuchtung im Treppenhaus, auf dem Hof und im Keller erneuert.
Die Dachgeschosswohnungen wurden schon modernisiert. Die Dachgeschosse müssen in die Klingelanlage integriert werden.

Alle Termine mit den Mietern hat der AN selber abzustimmen. Der AN erhält hierzu einer Mieterliste vom AG.

Demontage Altgeräte

Die alten Zählertafeln werden durch Verteilungen ersetzt und sind fachgerecht zu entsorgen. Die Abrechnung erfolgt pauschal als 1 Stück je Haus.

Zähleranlage

Der Zählerschrank ist mit kompl. Verdrahtung und Bestückung, gemäß den TAB des örtl. EVU
(Zählerverdrahtung, Stromschiene, SH-Schalter, Überspannungsschutz Typ1, Kommunikationsfeld, Abgangsklemmen, Abdeckungen,  Automaten/FI für den Allgemeinstrom, Automaten/FI für die Antennenanlage Treppenhausautomat, Verdrahtungsarbeiten etc.) zu liefern und montieren.
Die Bearbeitung der Zähleranträge sowie die Zählermontage gehört ebenfalls zum Leistungsumfang.
Die Zählerstände der alten Zähler sind einschl. Zählernummer schriftl. zu dokumentieren.
Die Terminabsprachen mit dem Zählermonteur und dem Mieter zur Zählermontage und zur Montage der
Verteilungen sind einzukalkulieren und werden nur einmal vergütet.

Die Stromversorgung der Mieter (Kühltruhe, Kühlschrank usw.) sind während der gesamten Umbaumaßnahme zu gewährleisten.

Durchbrüche

Es kommen nur Decken-/Wanddurchbrüche für die Steigeleitungen (NYM 5x16 mm²) zur Abrechnung. Für alle anderen Leitungen sind die Wand-/Deckendurchbohrungen in den Leitungspreis einzukalkulieren.

Zuleitungen

Es kommen nur die Zuleitungen vom Hausanschluss zum Zählerschrank bzw. vom Zählerschrank zur Wohnugs-UV zur Abrechnung. Die Wohnugszuleitungen sind in 5x16mm² auszuführen.
Die Zuleitung HAK / ZS sind entsprechend der angeschlossenen Leistung auszuführen. In die Leitungspreise sind die Kosten für das Verlegen im Steigeschlitz, in Installationsrohr /-kanal, Klemmarbeiten usw., einzurechnen.
Alle anderen Leitungsquerschnitte (3x1,5 mm², 5x1,5mm², Klingelleitung etc.) sind in die entsprechenden Positionen bzw. Brennstellen einzukalkulieren.
Die vorhandenen Stromkreiszuleitungen der Wohnungen sind vom alten Zählerschrank bis zur neuen Wohnungsunterverteilung zu installieren. Die Verbindung der alten/neuen Leitungen ist mit Quetschverbinder und Schrumpfschlauch auszuführen. Eine Verbindung der Leitungen in a. P. FR Abzweigdosen ist nicht zulässig.

Unterverteilung

Die Wohnungen erhalten neue Unterverteilungen. Die Unterverteilungen sind in Absprache mit der Fachbauleitung des AN im Bereich der Wohnungseingangstür zu montieren.
Die Unterverteilungen sind 4-reihig auf Putz mit Tür auszuführen und wie folgt zu bestücken:

  2 Stück FI 4-pol. 40A / 0,03A
  9 Stück Automaten 16 A/B
  3 Stück Automaten 10 A/B
  3 Stück Automaten 32 A/B ( wenn Durchlauferhitzer installiert werden )
  3 Stück Automaten 32 A/B Vorsicherung FI-Schutzschalter

Ist bereits ein neuer Zählerplatz im Schrank in einer bereits modernisierten Wohnung installiert, so wird das Zählerfeld demontiert und ein zum Hersteller passendes Verteilerfeld zu installieren.
Die Ausführung ist mit der Bauleitung des AG abzustimmen.

Brennstelle Mieterkeller

Die Mieterkeller erhalten eine Stromkreiszuleitung aus dem Zählerplatz für die Wohnung. In die Position ist folgende Leistung einzurechnen: Stromkreiszuleitung aus der Wohnungsunterverteilung, Schalter-/Steckdosenkombination, Schiffsarmatur einschl. Leuchtmittel, Abzweigdose, Installationsrohr/-kanal, Verbindungsleitung etc..
Die erforderliche Neuinstallation ist mit der Bauleitung des AG abzustimmen!

Brennstelle Herdanschluss

Jede Wohnung erhält einen Elektroherdanschluß in der Küche. Die Stromkreiszuleitung ist aus der Wohnungsunterverteilung zu installieren. Eine Installation aus dem Zählerschrank ist nicht zulässig.
In die Position ist folgende Leistung einzurechnen: Stromkreiszuleitung aus der Wohnungsunterverteilung, Steckdose a. P. FR, Installationskanal, etc..

Die erforderliche Neuinstallation ist mit der Bauleitung des AG abzustimmen!

Brennstelle Waschmaschinensteckdose

Jede Wohnung erhält eine Waschmaschinensteckdose im Bad. Die Stromkreiszuleitung ist aus der Wohnungsunterverteilung zu installieren. Eine Installation aus dem Zählerschrank ist nicht zulässig.
In die Position ist folgende Leistung einzurechnen: Stromkreiszuleitung aus der Wohnungsunterverteilung, Steckdose a. P. FR, Installationskanal, etc..

Die erforderliche Neuinstallation ist mit der Bauleitung des AG abzustimmen!

Brennstelle Geschirrspülersteckdose

Jede Wohnung erhält eine Geschirrspülersteckdose in der Küche. Die Stromkreiszuleitung ist aus der Wohnungsunterverteilung zu installieren. Eine Installation aus dem Zählerschrank ist nicht zulässig.
In die Position ist folgende Leistung einzurechnen: Stromkreiszuleitung aus der Wohnungsunterverteilung, Steckdose a. P. FR, Installationskanal, etc..

Die erforderliche Neuinstallation ist mit der Bauleitung des AG abzustimmen!

Brennstelle Durchlauferhitzer

Die bestehende Warmwasserbereitung wird geändert. Es sind teilweise Gas-Durchlauferhitzer und teilweise Speicher installiert, die gegebenenfalls ausgetauscht werden. Die Brennstelle versteht sich einschl. Zuleitung NYM-J 5x4 mm² im Kabelkanal, Sicherungsautomat B32 A, dreipolig, sowie Klemmarbeiten für der Zuleitung im Durchlauferhitzer und in der Elektroverteilung.
In jedem Falle ist die Rücksprache mit dem zuständigen Bauleiter notwendig.

Brennstelle Kellerbeleuchtung

Die Beleuchtung in den Kellergängen ist neu zu installieren.
Zu kalkulieren ist hier eine Wechselschaltung vom Eingang zum Keller bis zum Ausgang zum Hof mit 4 Schiffsarmaturen.
Für den Hausanschlussraum ist eine neue Beleuchtung mit einer LED-Langfeldleuchte und einer Schalter-/Steckdosenkombination zu installieren. Die Stichflure sind mit Ausschaltungen und LED-Schiffsarmaturen zu installieren.
In die Brennstelle ist folgende Leistung einzurechnen: Schalter, Schiffsarmaturen einschl. LED-Leuchtmittel entsprechend in der Position beschriebener Anzahl, Abzweigdose, Installationsrohr/-kanal, Stromkreiszuleitung etc..

Brennstelle Dachboden

Der Trockenraum sowie die Abstellräume auf dem Dachboden erhalten je eine Brennstelle in Ausschaltung mit 1 bis 3 Stck. LED-Schiffsarmaturen. In die Brennstelle ist folgende Leistung einzurechnen: Schalter, LED-Leuchten entsprechend in der Position beschriebener Anzahl, Abzweigdose, Installationsrohr/-kanal, Stromkreiszuleitung etc..

Brennstelle Hausnummernleuchte

Die vorhandene Hausnummernleuchte ist neu einzuspeisen und mit einem LED-Leuchtmittel auszustatten. In die Brennstelle ist folgende Leistung einzurechnen: Stromkreiszuleitung, LED-Leuchtmittel, Installationsrohr/-kanal, etc..

Brennstelle Heizung

Die bestehende Heizungsanlage ist mit einer neuen Stromkreiszuleitung vom Zählerschrank einzuspeisen. Die Brennstelle versteht sich einschl. Zuleitung, FI/LS-Schalter, Leitungs-/ u. Installationsmaterial (Kuparohr, keine Nagelschellen) sowie Klemmarbeiten für die Zuleitung.
Die Heizungsverteilung muss überprüft und gegebenenfalls ausgetauscht werden. Für den Fall des Austausches muss die Heizungsfachfirma des Hauses hinzugezogen werden, um einen reibungslosen Betrieb zu gewährleisten.

Brennstelle Antenne

Die Kabelfernsehanlage ist mit einer sep. Stromkreiszuleitung vom Zählerschrank einzuspeisen. Die Brennstelle versteht sich einschl. Leitungs-/ u. Installationsmaterial (Kuparohr, keine Nagelschellen) sowie Klemmarbeiten für die Zuleitung.

Brennstelle Sprechanlage

Die Sprechanlage ist neu zu verdrahten. Das Einbauen des Netzteils, das Einverdrahten der neuen Türstation sowie der Sprechgeräte innerhalb der Wohnung sind Bestandteil dieser Position.

Das neue Leitungsnetz ist nicht Bestandteil dieser Position und wird gesondert vergütet.

Brennstelle Sprechanlagenleitung

Für die neue Sprechanlage ist ein neues Leitungsnetz in Postleitung IY(ST)Y 2x2x0,6 zu installieren. In die Position ist das kompl. Leitungsnetz einschl. Kleinschlitze einzukalkulieren. Ebenfalls Inhalt dieser Position sind die neu zu montierenden Schalterdosen entsprechend der Anzahl der Wohnungen (12 Stck.), die erforderlichen Stemmarbeiten sowie die u. P.  Klingeltaster einschl. Namensfeld und Abdeckrahmen. Die Leitungsführung bis in die Türstation ist ebenfalls in die Position einzukalkulieren.

Brennstelle Treppenhausbeleuchtung

Die Treppenhausbeleuchtung ist neu zu installieren. In die Position ist das kompl. Leitungsnetz einschl. Leitungsschlitze einzukalkulieren. Die Deckenbrennstellen sind ebenfalls neu zu installieren. Die Übernahme vorhandener Leitungen ist nicht zulässig. Es sollen Sensorleuchten angeboten werden.
Alternativ zu den Sensorleuchten ist die herkömmliche Installation mit Tastern und Treppenlichtautomat anzubieten. Die erforderlichen Schalterdosen, beleuchtete u. P. Taster inkl. Abdeckrahmen sind in die Position einzukalkulieren.

Die Lampen sind nicht Bestandteil dieser Position und werden gesondert vergütet.

Potentialausgleich

Der Potentialausgleich ist herzustellen. Die Position versteht sich einschließlich Lieferung u. Montage aller erforderlichen Materialien (Erder, Potischiene, Banderdschellen, Leitungen etc.).
Ein Tiefenerder ist ebenfalls zu kalkulieren.

Produktvorgaben

Verteilung / Zählerschrank: ABB / Striebel u. John

Automaten / Sicherungen: ABB

Treppenhausautomat: ABB, Eltako, Theben

FR-Wannenleuchte:  Fabr. Schuch, Typ: LED-Feuchtraumleuchte Luxano 167 15L34 Basic

Sensorleuchte:  Steinel, Typ RS PRO LED S1 NW

Treppenhausleuchte:  Fabrikat RZB, Typ Flat Basic D 370mm, Artikel-Nr.  211059.002

LED-Leuchtmittel: Fabr. Osram, Typ: LED STAR CLASSIC A 60 8 W/827 E27 CL

*Hinweis: Hinweis*
Die Fernmeldeleitungen sind vom APL ( bzw. der zukünftigen und mit der Bauleitung abgestimmten Position ) bis zur TAE-Dose zu verlegen. Die TAE-Dose wird, wenn nicht anders abgestimmt in der Mitte der Diele installiert. Hier ist gegebenenfalls eine Abstimmung mit der Telekom bezüglich der Lieferung der Telefondosen notwendig.
Im Treppenhaus erfolgt die Installation im Leerrohr,
in der Wohnung im Kabelkanal.
Die Sprechanlagen-Leitungen für die sowie Türöffner und Etagenklingeltaster erfolgt unter Putz bzw. mit der Bauleitung abgestimmt.

### Bereich 2 Elektro-Steigestrangsanierung Richardstr. 109 VH

#### Abschnitt 2.1 Baustelleneinrichtung / Demontage

*Hinweis: Die Altanlage (Hausanschlussverteilung)*
Die Altanlage (Hausanschlussverteilung, alte Steigeleitungen, Kabelkanäle in den Treppenhäusern,
Altinstallation im Keller etc.) sind nach Fertigstellung der neuen Zähleranlagen zu demontieren und zu entsorgen. Die Abrechnung erfolgt pauschal als 1 Stck..

**2.1.10 Baustelleneinrichtung**
*** Pauschalposition
Liefern und vorhalten aller zur Ausführung der Arbeiten benötigten
Geräte und Werkzeuge.
Menge: 1,000 psch

**2.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**2.1.30 Baustrom**
Montage einer Baustromsteckdose als Doppelsteckdose auf einem Baubrett, mindestens eine je Etage ( 3 Etagen ), die Absicherung erfolgt über einen FI-Schutzschalter 4-polig 25/0,03A und einen 3-poligen LS-Schalter B16 A
die Abrechnung erfolgt pauschal als 1 Stck.
Menge: 1,000 Stck

**2.1.40 Demontage Altanlage**
Altanlage demontieren, Leistung wie beschrieben
fachgerechte Entsorgung der demontierten Anlagenteile
Demontage des alten Zählerschrankes nach Umschaltung auf die neue Zähleranlage und Umverlegen des Treppenlichts
Menge: 1,000 Stck

**2.1.50 Treppenhausreinigung**
*** Pauschalposition
*** Bedarfsposition ohne GB
Tägliche feuchte Reinigung des Treppenhauses und
der Handläufe incl. Schuttbeseitigung, jeweils
zum Feierabend während der gesamten Baumaßnahmen.
Die Abrechnung erfolgt pschl. als 1 Stck..
Menge: 1,000 psch

**2.1.70 Chemikalienklosett**
*** Pauschalposition
Aufstellen, vorhalten und wieder entfernen eines Chemiekalienklosetts
mit Waschgelegenheit nach Vorschrift der Arbeitsstättenverordnung, § 45.
Für die gesamte Länge der Baumaßnahme.
Menge: 1,000 psch

#### Abschnitt 2.2 Leitungsmaterial und Kabel

**2.2.10 NYCWY 4x70 sm/ 35mm² auf Putz**
Kabel NYCWY 4x70 sm/ 35mm² einschl. liefern und verlegen, auf Putz mit Bügelschellen und Ankerschienen,
inkl. Befestigungsmaterial und Klemmarbeiten
und erforderlichem Anschlußmaterial
Menge: 10,000 m

**2.2.20 NYM-J 5x10mm² Rohr/Trasse**
NYM-J 5x10mm² liefern,verlegen auf Putz im Installationsrohr/ auf der Kabeltrasse inkl. Befestigungsmaterial und Klemmarbeiten
Als Zuleitung Heizungsraum
Menge: 20,000 m

**2.2.30 NYY-J 5x16mm² unter Putz**
NYY-J 5x16 mm² liefern,verlegen unter Putz im erstellten Schlitz im Treppenhaus
inkl. Befestigungsmaterial und Klemmarbeiten
Menge: 300,000 m

**2.2.40 NYY-J 5x16mm² Kanal/Trasse**
NYY-J 5x16 mm² liefern,verlegen im Kanal
und auf Kabelbahnen,
inkl. Befestigungsmaterial und Klemmarbeiten
Der Kanal und die Kabelbahnen sind separat aufgeführt.
Menge: 150,000 m

#### Abschnitt 2.3 Befestigungsmaterial

**2.3.10 Metallkabelbahn 60 x 100**
*** Bedarfsposition ohne GB
Metallkabelbahn 60 x 100 anteilig Formteile, Befestigungsmaterial, Hängestiel und Klemm- oder  Wandausleger  (Keller)
einschl. liefern, verlegen, befestigen
Menge: 1,000 m

**2.3.20 Metallkabelbahn 60 x 200**
*** Bedarfsposition ohne GB
Metallkabelbahn 60 x 200 anteilig Formteile, Befestigungsmaterial, Hängestiel und Klemm- oder  Wandausleger  (Keller)
einschl. liefern, verlegen, befestigen
Menge: 1,000 m

**2.3.30 Metallkabelbahn 60 x 300**
Metallkabelbahn 60 x 300 anteilig Formteile, Befestigungsmaterial, Hängestiel und Klemm- oder  Wandausleger  (Keller)
einschl. liefern, verlegen, befestigen
Menge: 10,000 m

**2.3.40 Trennsteg Metallkabelbahn H 60 mm**
Trennsteg Metallkabelbahn H 60 mm (Keller)
einschl. liefern, verlegen,
befestigen (inkl. Befestigungsmaterial)
Menge: 10,000 m

**2.3.50 Inst-Kanal 20 x 20 reinweiß (Whg.)**
Inst-Kanal 20 x 20 reinweiß (Whg.)
einschl. liefern, verlegen,
befestigen (inkl. Befestigungsmaterial)
Menge: 60,000 m

**2.3.80 Inst-Kanal 60 x 90 reinweiß (Whg.)**
Inst-Kanal 60 x 90 reinweiß (Whg.)
einschl. liefern, verlegen,
befestigen (inkl. Befestigungsmaterial)
Menge: 60,000 m

#### Abschnitt 2.4 Potenzialausgleich/Blitzschutz

**2.4.10 Hauptpotentialausgleich**
*** Pauschalposition
Hauptpotentialausgleich liefern und montieren.
Der Potentialausgleich ist herzustellen. Die Position
versteht sich einschließlich Lieferung u. Montage aller
erforderlichen Materialien ( Potischiene,
Banderdschellen, Leitungsmaterial etc.)
Menge: 1,000 psch

**2.4.20 Tiefenerder 9 m**
*** Bedarfsposition ohne GB
Tiefenerder 9 m zum Anschluss an den Potentialausgleich liefern und montieren.
Menge: 1,000 Stck

#### Abschnitt 2.5 Zähleranlage und Hauptverteilung

**2.5.10 Zähleranlage Wohnungen**
Zähleranlage Vorderhaus bestehend aus 10 Stück Zählerplätzen für die Wohneinheiten  inkl.  Einspeiseklemmen, Flansche, Verbinder, Kleinmaterial und SHU-Schalter entsprechend den TAB Stromnetz Berlin  liefern und montieren.
Anschluss der Wohnungszuleitungen.
APZ-Feld inkl. Absicherung. Gegebenenfalls Einspeisekasten installieren, wenn Zuleitung größer 70 mm²
Überspannungsschutz in der Hauptverteilung

Hersteller: ABB, Hager

Hersteller:___________________
Typ:________________________
Menge: 1,000 Stck

**2.5.11 Zähleranlage Gewerbe**
Zähleranlage Vorderhaus bestehend aus 3 Stück Zählerplätzen für die Gewerbeeinheiten  inkl.  Einspeiseklemmen, Flansche, Verbinder, Kleinmaterial und SHU-Schalter entsprechend den TAB Stromnetz Berlin  liefern und montieren.
Anschluss der Wohnungszuleitungen.
APZ-Feld inkl. Absicherung. Gegebenenfalls Einspeisekasten installieren, wenn Zuleitung größer 70 mm²
Überspannungsschutz in der Hauptverteilung

Hersteller: ABB, Hager

Hersteller:___________________
Typ:________________________
Menge: 1,000 Stck

**2.5.20 Zähleranlage Hausbedarf+Heizung**
Zählerzentralisation Hausbedarf  2 Stück Hauslicht und Heizung, Hauslichtverteilung  mit 5 Verteilerreihen und APZ-Raum, Einspeiseklemmen, SHU-Schalter, Flansche, Kleinmaterial und Leitungseinführungen entsprechend den TAB Stromnetz Berlin  liefern und montieren.
10 Stck Sicherungsautomaten B16 A und
  2 Stck FI-Schutzschalter 40/0,03A 4-polig
inkl. Klein- und Klemmmaterial.
_-_Stck Treppenlichtautomaten entsprechend der Treppen-, Durchgangs- und Kellerräume
Anschluss der Zuleitung.
Überspannungsschutz im Zählerschrank
Menge: 1,000 Stck

**2.5.30 Montagegestell**
*** Bedarfsposition ohne GB
Herstellen eines Montagegestells aus gelochtem Winkelprofil
( geschätze Profillänge ca. 16 m )  für die Montage der Zählerschränke, da eine direkte Wandmontage nicht möglich ist.
Liefern und inkl. Klein- und Befestigungsmaterial wie Verbindungs-Schrauben, Schrauben und Dübel montieren.
Menge: 1,000 Stck

**2.5.40 Formalitäten Vattenfall**
Formalitäten mit Vattenfall je WE wie Problemlösung, Leistungsanfrage, Stromlieferungsantrag, Fertigmeldung usw. erledigen.
Menge: 15,000 Stck

**2.5.50 Hauptverteilung**
Hauptverteilung mit 1 Stck Trenner NH1 für 5x95 mm², 5 Stck Trenner NH 00 für 5x35 mm², Überspannungsschutz, Sicherungsmaterial, Einführungen sowie notwendiges Klein- und Montagematerial liefern und montieren, inkl. Anschluss aller Zuleitungen.
Menge: 1,000 Stck

**2.5.60 Netzwerkleitung**
Installation der Netzwerkleitung in Vorbereitung der Fernabfrage der Energieversorger ist für jeden Zählerschrank inkl. der notwendigen Anbindungen zu liefern und zu montieren.
Menge: 30,000 lfm

**2.5.70 Unterverteilungen 4-reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des Wandausschnittes
Vorhandene Stromkreise wenn nötig verlängern und
in der Verteilung anschließen. Das erforderliche Material
(Schrumpfschlauch, Leitungsmaterial, etc.) ist sind in
den Preis einzukalkukieren.
Menge: 13,000 Stck

**2.5.80 Unterverteilungen Schrank**
*** Bedarfsposition ohne GB
Verteilerfeld-Einsatz für Zählerschrank a.P. mit Tür, 7-reihig
Demontage des Zählerfeldes und ersetzen durch einen Herstellerkonformen Verteilungseinsatz inkl. Hutschienen, PE- und N-Klemmleisten
Installation der Sicherungsautomaten wie unten aufgeführt.
Hersteller: Hager/ABB oder gleichwertig
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche Material
(Schrumpfschlauch, Leitungsmaterial, etc.) ist sind in
den Preis einzukalkukieren.
Menge: 1,000 Stck

**2.5.90 Verteilungen/Zählertafel demontieren und**
Verteilungen/Zählertafel demontieren und fachgerecht entsorgen
inkl. Entsorgungsnachweis
Menge: 13,000 Stck

**2.5.120 Heizungsverteilungen 3-reihig a.P. IP65**
Heizungsverteilung 3-reihig a.P. IP65
bestückt wie folgt:
1 Stck. FI-Schutzschalter 40A/30 mA, 4-polig
2 Stck. Leitungsschutzschalter B 10A, 1-polig
6 Stck. Leitungsschutzschalter B 16A, 1-polig
1 Stck. Leitungsschutzschalter B 16A, 3-polig
1 Stck. Überspannungsschutz, 3-polig
einschl. Verdrahtungsmaterial, betriebsfertig
liefern und montieren.
Vorhandene Stromkreise wenn nötig verlängern und
in der Verteilung anschließen. Das erforderliche Material
(Schrumpfschlauch, Leitungsmaterial, etc.) ist sind in
den Preis einzukalkukieren.
Menge: 1,000 Stck

#### Abschnitt 2.6 Kleinspannungsinstallation

**2.6.10 Wohntelefon Fabrikat SKS**
Bus-Wohntelefon weiß, aufputz weiß in den Wohnungen liefern, montieren und in Betrieb nehmen

Hersteller: SKS BSH2012, TCS, Ritto

Hersteller:___________________
Typ:________________________
Menge: 13,000 Stck

**2.6.20 Netzgerät SKS installieren**
Installation eines neuen Bustreibers und Trafos für Bussystem in der Hauslichtverteilung. Herstellen der Funktionsfähigkeit der Sprechanlage

Hersteller: SKS, TCS, Ritto

Hersteller:___________________
Typ:________________________
Menge: 1,000 Stck

**2.6.30 SKS Einbau-Türlautsprecher**
Einbau-Türlautsprecher liefern, in das Tableau einbauen
Aufbau der notwendigen Rufmatrix und anschließen.
Hersteller: SKS, TCS, Ritto

Hersteller:___________________
Typ:________________________
Menge: 1,000 Stck

**2.6.40 Türtableau**
Türtableau für 20 Wohneinheiten mit vandalismus geschützten Edelstahltastern und von vorne wechselbares Namensschild, mit LED-Beleuchtung Frontplatte Aluminium eloxiert mit Winkelrahmen.  Sonderform und Gravur des Firmenlogos  (durchgelasert, mit Plexiglas flächenbündig ausgelegt, weiß beleuchtet),  inkl. Unterputzgehäuse mit Frontplattenbefestigung
liefern und montieren
Ausführung mit der Bauleitung unbedingt abstimmen.
Menge: 1,000 Stck

**2.6.50 Etagenruftaster**
Etagenruftaster passend zum Schalterprogramm der Treppenlichttaster mit Namensschild unter Putz liefern und montieren inkl. Schalterdose.
Menge: 13,000 Stck

**2.6.60 Fernmeldeleitung Sprechanlage**
Neuinstallation des Leitungssystems für die neue
BUS-Sprechanlage,einschl. Leitungsmaterial, verlegen und verdrahten.
Die Sprechanlage ist mit dem neuen Leitungssystem in Betrieb zu nehmen.
Die Vergütung erfolgt als Leitungslänge nach Aufmaß
Menge: 320,000 lfm

**2.6.70 Telefondose TAE AP**
TAE-Telefondose AP im mittleren Bereich der Diele
inkl. Leitungsverlegung im Kabelkanal in der Wohnung, im Treppenhaus im Leerrohr, im Keller auf Kabeltrasse,
als Abschluss der Telefonleitung liefern und montieren.
Die Leitungen sind im weiter unten aufgeführten Leerrohr von der Anschlussdose bis in den Keller zum APL zu führen.
Die mittlere Leitungslänge beträgt ca. 40 m.
Menge: 13,000 Stck

**2.6.80 Abzweigkästen AP in WE**
*** Bedarfsposition ohne GB
Abzweigkästen AP in der Wohnung als Übergabe für Kabelfernsehanschluss in der Wohnung mit Anbindung
der Leitung auf den Etagen liefern und montieren.
Die mittlere Leitungslänge beträgt ca. 60m.
Leitungstyp nach Abstimmung mit den Vorgaben des Netzbetreibers.
Menge: 13,000 Stck

**2.6.90 RWA Leitungsnetz**
Leitungsnetz RWA UP als Vorhaltung für bauseitige Anlage liefern und unter Putz installieren. Brandmeldeleitung zu den Tasterpositionen und für Rauchmelder vorsehen.
Installation einer Motorleitung 5x1,5 mm² F90
Installation einer Spannungsversorgung, vom Hauslichtverteiler im Keller bis zur RWA-Steuerung im Dachgeschoß.
Die Positionen sind mit der Bauleitung vorort abzustimmen.
Leitungslänge BMK  J-YSt-Y 4x2x0,8 mm ca.70 lfm., Zuleitung NYM-J 3x2,5 mm² ca. 50 lfm., Motorleitung E90 5x1,5 mm² ca. 8 m.
Menge: 1,000 Stck

#### Abschnitt 2.7 Leerrohranlage

**2.7.10 Abzweigkästen UP 150x150 mit Deckel**
Abzweigkästen UP 150x150 mit Deckel als Telefonleerrohrabzweig auf den Etagen liefern und montieren.
Menge: 7,000 Stck

**2.7.20 Leerrohr M25**
flexibles Kunststoffisolierrohr M25 mit Zugdraht
uP liefern und montieren.
Menge: 50,000 lfm

**2.7.30 Leerrohr M40**
flexibles Kunststoffisolierrohr M40 mit Zugdraht
uP liefern und montieren.
Menge: 50,000 lfm

#### Abschnitt 2.8 Durchbrüche, Mauerwerkschlitz, Brandschottung

*Hinweis: Hinweis*
Erforderliche Deckendurchbrüche, Wanddurchbohrungen und Mauerwerkschlitze mit
geeignetem Gerät erstellen und nach Leitungsverlegung brandschutztechnisch schließen,
einschließlich der Schuttentsorgung.

Stemm-, Bohr- und Fräsarbeiten werden nur für
Haupt- und Zuleitungen zu den UV's vergütet,
wenn sie unbedingt erforderlich sind. Schlitze nur in
Putz werden generell nicht vergütet. Alle nachfolgend
aufgeführten Arbeiten in Verbindung mit der
Festlegung der Leitungsführung sind frühzeitig mit
der Bauleitung festzulegen.
Alle Stemm-, Bohr- und Fräsarbeiten sind inklusive
Schuttentsorgung auszuführen!

**2.8.10 Wanddurchbohrungen ca. 22mm .**
*** Bedarfsposition ohne GB
Wanddurchbohrungen ca. 22 mm fachgerecht herstellen,
und nach Leitungsverlegung brandschutztechnisch schließen,
einschl. Schuttentsorgung
Menge: 1,000 Stck

**2.8.20 Wanddurchbohrungen ca. 25mm**
Wanddurchbohrungen ca. 25 mm fachgerecht herstellen,
und nach Leitungsverlegung brandschutztechnisch schließen,
einschl. Schuttentsorgung
Menge: 24,000 Stck

**2.8.30 Wanddurchbohrungen ca. 32mm .**
*** Bedarfsposition ohne GB
Wanddurchbohrungen ca. 32 mm fachgerecht herstellen,
und nach Leitungsverlegung brandschutztechnisch schließen,
einschl. Schuttentsorgung
Menge: 1,000 Stck

**2.8.40 Deckendurchbrüche 12x12x60cm**
Deckendurchbrüche 12x12x60 cm fachgerecht herstellen,
und nach Leitungsverlegung brandschutztechnisch schließen,
einschl. Schuttentsorgung
Menge: 10,000 Stck

**2.8.50 Mauerwerkschlitz ca. 4x4cm**
Mauerwerkschlitz ca. 4x4 cm erstellen, einschl. Schuttentsorgung
Menge: 60,000 m

**2.8.60 Mauerwerkschlitz ca. 200x100mm**
Mauerwerkschlitz ca. 200x100 mm fachgerecht herstellen,
einschl. Schuttentsorgung
Menge: 14,000 m

**2.8.70 Mauerwerkschlitz ca. 300x100mm**
Mauerwerkschlitz ca. 300x100 mm fachgerecht herstellen,
einschl. Schuttentsorgung
Menge: 8,000 m

**2.8.80 Mauerwerkschlitz ca. 400x100mm**
*** Bedarfsposition ohne GB
Mauerwerkschlitz ca. 400x100 mm einschl. der
erforderlichen Deckendurchbrüche f fachgerecht herstellen,
einschl. Schuttentsorgung
Menge: 1,000 m

**2.8.90 Schließen Mauerwerksschlitze bis 5 cm**
aufgestemmte Installationsschächte/-schlitze bis zu
einer Breite von 5 cm mit sauberer, übergangsloser
Angleichung an den vorhandenen Putz beiarbeiten bzw. putzen.
Menge: 60,000 m

**2.8.100 Schließen Mauerwerksschlitze bis 20 cm**
aufgestemmte Installationsschächte/-schlitze bis zu
einer Breite von 20 cm mit sauberer, übergangsloser
Angleichung an den vorhandenen Putz beiarbeiten bzw. putzen.
Menge: 14,000 m

**2.8.110 Schließen Mauerwerksschlitze bis 30 cm**
Wandschlitze bis zu einer Breite von 30 cm nach
Leitungsverlegung (Elektro) mit Steinwolle ausstopfen,
mit Rippenstreckmetall oder Gitex-Gewebe einschl. der
erforderlichen Überdeckungen, überspannen und
befestigen, den Putzträger mit Mörtel M10, ausdrücken
und mit sauberer, übergangsloser Angleichung an den
vorhandenen Putz Beiarbeiten bzw. putzen.
Menge: 8,000 m

**2.8.120 Schließen Mauerwerksschlitze bis 40 cm**
*** Bedarfsposition ohne GB
Wandschlitze bis zu einer Breite von 40 cm nach
Leitungsverlegung (Elektro) mit Steinwolle ausstopfen,
mit Rippenstreckmetall oder Gitex-Gewebe einschl. der
erforderlichen Überdeckungen, überspannen und
befestigen, den Putzträger mit Mörtel M10, ausdrücken
und mit sauberer, übergangsloser Angleichung an den
vorhandenen Putz Beiarbeiten bzw. putzen.
Menge: 1,000 m

#### Abschnitt 2.9 Brennstellen / Leuchten

*Hinweis: Hinweis*
Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf  Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4 Schiffsarmaturen und jeweils eine Steckdose. Die Brennstelle - Dachboden - versteht sich als auf  Putz Feuchtraumausführung inkl. Material (Schalter, Steckdosen, Schiffsarmatur einschl. Leuchtmittel, Abzweigdose, Befestigungsmaterial, Verbindungsleitung, erstellen von Wand-/u. Deckendurchbohrungen, das Schließen von Wand-/u. Deckendurchbohrungen sowie die Stromkreiszuleitung aus der Allgemeinverteilung im Keller) in Rohr oder Kabelkanal komplett installiert und betriebsfertig verdrahtet.

Brennstelle  -Hofbeleuchtung -

Für die Hofbeleuchtung ist eine Brennstelle mit Zeitrelais zu installieren. In den Treppenhäusern an der Hofausgangstür und im Keller, ebenfalls an der Hofausgangstür, ist jeweils ein beleuchteter Taster, im Treppenhaus u. P. und im Keller a. P FR, zu intsallieren.
Die Position versteht sich einschl. aller erforderlichen Stemm und Schlitzarbeiten, Leitungsmaterial, Schaltermaterial, Stromkreiszuleitung, Installationsrohr im Kellerbereich, Verdrahtung etc..

Brennstelle -Treppenhausbeleuchtung-

Die Treppenhausbeleuchtung ist neu zu installieren. Die Position versteht sich einschl. aller erforderlichen Stemm und Schlitzarbeiten, Leitungen, Schaltermaterial ( je OG 2 Stck. und im EG 3 Stck.Taster u. P. beleuchtet), Lampenanschlüsse (je OG 1 Stck und im EG 3 Stck.) Schalterabzweigdosen, Treppenhausautomat, Verdrahtung etc.
Die genaue Position der Taster ist vor Installationsbeginn mit der Bauleitung des AG abzustimmen.

**2.9.10 Brennstelle - Wechselschaltung Keller**
Die Brennstelle - Wechselschaltung Keller - versteht
sich als auf  Putz - Feuchtraumausführung inkl. Material
__2__ Stck.Schalter,
__8__ Stck. Schiffsarmaturen/Ovalleuchten Leuchtmittel, Abzweigdosen, Befestigungs -
material, Verbindungsleitung, erstellen von Wand-/u.
Deckendurchbohrungen, das Schließen von Wand-/u.
Deckendurchbohrungen, Stromkreiszuleitung) in Rohr oder
Kabelkanal komplett installiert und betriebsfertig
verdrahtet.
Leitungslänge ca. 30 m
Menge: 1,000 Stck

**2.9.20 Brennstelle - Ausschaltung Keller**
Die Brennstelle - Ausschaltung Keller - versteht
sich als auf  Putz - Feuchtraumausführung inkl. Material
__1__ Stck.Schalter,
_  4__ Stck. Schiffsarmaturen/Ovalleuchten Leuchtmittel, Abzweigdosen, Befestigungs -
material, Verbindungsleitung, erstellen von Wand-/u.
Deckendurchbohrungen, das Schließen von Wand-/u.
Deckendurchbohrungen, Stromkreiszuleitung) in Rohr oder
Kabelkanal komplett installiert und betriebsfertig
verdrahtet.
Leitungslänge ca. 20 m
Menge: 2,000 Stck

**2.9.30 Brennstelle Mieterkeller**
*** Bedarfsposition ohne GB
Jeder Mieterkeller erhält eine Ausschaltung mit einer
Schiffsarmatur und einer Steckdose.
Die Brennstelle -Mieterkeller - versteht sich als auf  Putz
Feuchtraumausführung inkl. Material (Schalter,
Steckdose, Schiffsarmatur einschl. Leuchtmittel,
Abzweigdosen, Befestigungsmaterial, Verbindungsleitung,
erstellen von Wand-/u. Deckendurchbohrungen, das
Schließen von Wand-/u. Deckendurchbohrungen,
Stromkreiszuleitung) in Rohr, auf Kabeltrase
oder Kabelkanal komplett installiert
und betriebsfertig verdrahtet.
Leitungslänge ca. 20 m
Menge: 6,000 Stck

**2.9.40 Brennstelle Anschlußraum**
Der Anschlußraum erhält eine Ausschaltung mit einer
Langfeldleuchte 1x58 W, EVG, einer Schiffsarmatur und einer Steckdose.
Die Brennstelle versteht sich als auf  Putz
Feuchtraumausführung inkl. Material (Schalter-
Steckdose-Kombination, Schiffsarmatur einschl. Leuchtmittel,
Abzweigdosen, Befestigungsmaterial, Verbindungsleitung,
erstellen von Wand-/u. Deckendurchbohrungen, das
Schließen von Wand-/u. Deckendurchbohrungen,
Stromkreiszuleitung) in Rohr, auf Kabeltrase
oder Kabelkanal komplett installiert
und betriebsfertig verdrahtet.
Leitungslänge ca. 20 m
Menge: 2,000 Stck

**2.9.50 Brennstelle Treppenhaus Sensorleuchten**
*** Pauschalposition
Die Treppenhausbeleuchtung ist neu zu installieren. Es handelt sich hierbei um die Vorbereitung für die Installation von Sensorleuchten im Eingangsbereich und auf den Treppenpodesten. Die Position versteht sich einschl. aller erforderlichen Stemm- und Schlitzarbeiten, Leitungen.

In jeder Etage des Treppenhauses wird eine LED -Sensor- Wand-/Deckenleuchte installiert. Auch auf den Zwischenpodestenwerden Lampenauslässe für Sensorleuchten zu installieren. Im EG sind zwei Sensorleuchten zu installieren.

Die genaue Position der Leuchten ist vor
Installationsbeginn mit der Bauleitung des AG
abzustimmen.
Menge: 1,000 psch

**2.9.60 Sensorleuchten**
LED-Leuchten mit Bewegungsmeldern
Sensor-Leuchte, Fabr. Steinel, Typ RS PRO LED S1 NW,
liefern und montieren wie beschrieben
10 Stk Treppenhaus, 2 Stk Einfahrt
Menge: 12,000 Stck

**2.9.70 Brennstelle Hauseingangsleuchte - Zuleitung**
*** Pauschalposition
*** Bedarfsposition ohne GB
Brennstelle - Hauseingangsleuchte neu einspeisen

Die Position versteht sich einschl. aller
erforderlichen Stemm und Schlitzarbeiten,
Leitungsmaterial, Installationsrohr im Kellerbereich,
einschließlich integriertem Dämmerungsschalter
Verdrahtung etc..
Leitungslänge ca. 15 m.
Menge: 1,000 psch

**2.9.80 Brennstelle Hauseingangsleuchte - LED**
*** Pauschalposition
Brennstelle - Hauseingangsleuchte von RZB in
LED Ausführung und HN Beschriftung
inkl. Dämmerungsschalter,
liefern und montieren, Leistungsumfang wie beschrieben
RZB Artikel - Nr.221167.002.25
oder gleichwertig

Die Position versteht sich einschl. aller
erforderlichen Stemm und Schlitzarbeiten,
Leitungsmaterial, Installationsrohr im Kellerbereich,
einschließlich integriertem Dämmerungsschalter
Verdrahtung etc..
Leitungslänge ca. 15 m.
Menge: 1,000 psch

**2.9.90 Leuchte LED Hof**
Aussen-Leuchte LED mit Bewegungsmelder Fabr. Steinel, Typ RS PRO LED S1 NW, liefern und montieren.
Die Position versteht sich einschl. aller
erforderlichen Stemm und Schlitzarbeiten,
Leitungsmaterial, Schaltermaterial,
Stromkreiszuleitung, Installationsrohr im
Kellerbereich, Verdrahtung etc.. Leitungslänge ca. 15 m.
Menge: 1,000 Stck

#### Abschnitt 2.10 Abnahme/Provisorien

**2.10.10 Messprotokoll**
Besichtigung und Erprobung der gesamten erstellten
Anlage lt. VDE DIN 0100 Teil 600. Die Ergebnisse sind
in das Prüfprotokoll einzutragen. Die Auf- listung
erfolgt je Unterverteilung bei Großanlagen, oder je
Versorgungseinheit
Menge: 1,000 Stck

**2.10.15 Messprotokoll Wohneinheiten**
Besichtigung und Erprobung der vorhandenen
Anlage lt. VDE DIN 0100 Teil 105 in den Wohnungen.
Die Ergebnisse sind in das Prüfprotokoll einzutragen.
Die Auflistung erfolgt je Unterverteilung.
Sollte sich bei der Überprüfung herausstellen, dass die Anlage nicht in Ordnung ist, ist die Bauleitung zu informieren und unaufgefordert ein Angebot für die Instandsetzung zu erstellen.
Menge: 13,000 Stck

**2.10.20 Revisionsunterlagen**
*** Pauschalposition
Erstellen der Revisionsunterlagen nach Abschluss der Arbeiten
Menge: 1,000 psch

**2.10.30 Monteurstunden zum Nachweis**
*** Bedarfsposition ohne GB
Monteurstunden zum Nachweis nur auf Anweisung der Bauleitung
Menge: 20,000 Std

#### Abschnitt 2.11 Elektroinstallation in den Wohneinheiten

*Hinweis: Hinweis*
Die Installation in den Wohnungen erfolgt auf Putz
im Kabelkanal. Dies und das auslegen der Wohnungen
mit Schutzvlies ist in die Preise einzukalkulieren.
Eine Abstimmung mit der Bauleitung ist erforderlich.

**2.11.10 Anschluss und Einspeisung**
*** Bedarfsposition ohne GB
Anschluss und Einspeisung an vorhandene Verteilungen liefern und montieren.
Menge: 1,000 Stck

**2.11.20 Stromkreis E-Herd**
*** Bedarfsposition ohne GB
Stromkreiszuleitung für den E-Herd
in NYM-J 5x2,5mm² liefern und betriebsfertig
montieren,einschl. Installationsmaterial
(u. Putz oder auf Putz in Kabelkanal) sowie
Herdanschlussdose, Herdanschlussleitung
und anschließen des bauseitigen E-Herdes,
liefern und montieren
Die Abrechnung erfolgt pauschal als 1 Stck. je Wohnunngseinheit.
Leitungslänge ca. 15m
Menge: 1,000 Stck

**2.11.30 2-fach Steckdose**
*** Bedarfsposition ohne GB
2-fach Steckdose AP mit Zuleitung im Bad/Küche liefern und montieren inkl. Kabelkanal und Leitungsmaterial,
Die Abrechnung erfolgt pauschal als 1 Stck. je Wohnunngseinheit.
Leitungslänge ca. 15m
Menge: 1,000 Stck

**2.11.40 3-fach Steckdose**
*** Bedarfsposition ohne GB
3-fach Steckdose AP mit Zuleitung im Bad/Küche liefern und
und montieren inkl. Kabelkanal und Leitungsmaterial,
Die Abrechnung erfolgt pauschal als 1 Stck. je Wohnunngseinheit.
Leitungslänge ca. 15m
Menge: 1,000 Stck

**2.11.50 Stromkreis für Geschirrspüler**
*** Bedarfsposition ohne GB
Stromkreis für Geschirrspüler AP mit Zuleitung und Steckdose auf Putz, IP44 liefern und montieren inkl. Kabelkanal und Leitungsmaterial.
Die Abrechnung erfolgt pauschal als 1 Stck. je Wohnunngseinheit.
Leitungslänge ca. 15m
Menge: 1,000 Stck

**2.11.60 Stromkreis für Waschmaschine**
*** Bedarfsposition ohne GB
Stromkreis für Waschmaschine AP mit Zuleitung  und Steckdose auf Putz, IP44 liefern und montieren inkl. Kabelkanal und Leitungsmaterial.
Die Abrechnung erfolgt pauschal als 1 Stck. je Wohnunngseinheit.
Leitungslänge ca. 15m
Menge: 1,000 Stck

**2.11.70 Stromkreis für Durchlauferhitzer**
*** Bedarfsposition ohne GB
Stromkreis für Durchlauferhitzer NYM-J 5x4 mm² AP mit Zuleitung auf Putz  inkl. Kabelkanal und Leitungsmaterial.  liefern und montieren.
Die Abrechnung erfolgt pauschal als 1 Stck. je Wohnunngseinheit.
Leitungslänge ca. 15m
Menge: 1,000 Stck

**2.11.80 Anschließen DDE**
*** Bedarfsposition ohne GB
Anschluss für DDE liefern und montieren.
Menge: 1,000 Stck

**2.11.90 Durchlauferhitzer**
*** Bedarfsposition ohne GB
Durchlauferhitzer (AEG DDL 18/21/24 LCD) oder gleichwertig
liefern und montieren, wasserseitig anschließen
Die Abrechnung erfolgt pauschal als 1 Stck.
je Wohnunngseinheit.
Menge: 1,000 Stck

### Bereich 3 Elektro-Steigestrangsanierung Richardstr. 109 SF

#### Abschnitt 3.1 Baustelleneinrichtung / Demontage

*Hinweis: Die Altanlage (Hausanschlussverteilung)*
Die Altanlage (Hausanschlussverteilung, alte Steigeleitungen, Kabelkanäle in den Treppenhäusern,
Altinstallation im Keller etc.) sind nach Fertigstellung der neuen Zähleranlagen zu demontieren und zu entsorgen. Die Abrechnung erfolgt pauschal als 1 Stck..

**3.1.10 Baustelleneinrichtung**
*** Pauschalposition
Liefern und vorhalten aller zur Ausführung der Arbeiten benötigten
Geräte und Werkzeuge.
Menge: 1,000 psch

**3.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**3.1.30 Baustrom**
Montage einer Baustromsteckdose als Doppelsteckdose auf einem Baubrett, mindestens eine je Etage ( 3 Etagen ), die Absicherung erfolgt über einen FI-Schutzschalter 4-polig 25/0,03A und einen 3-poligen LS-Schalter B16 A
die Abrechnung erfolgt pauschal als 1 Stck.
Menge: 1,000 Stck

**3.1.40 Demontage Altanlage**
Altanlage demontieren, Leistung wie beschrieben
fachgerechte Entsorgung der demontierten Anlagenteile
Demontage des alten Zählerschrankes nach Umschaltung auf die neue Zähleranlage und Umverlegen des Treppenlichts
Menge: 1,000 Stck

**3.1.50 Treppenhausreinigung**
*** Pauschalposition
*** Bedarfsposition ohne GB
Tägliche feuchte Reinigung des Treppenhauses und
der Handläufe incl. Schuttbeseitigung, jeweils
zum Feierabend während der gesamten Baumaßnahmen.
Die Abrechnung erfolgt pschl. als 1 Stck..
Menge: 1,000 psch

#### Abschnitt 3.2 Leitungsmaterial und Kabel

**3.2.30 NYY-J 5x16mm² unter Putz**
NYY-J 5x16 mm² liefern,verlegen unter Putz im erstellten Schlitz im Treppenhaus
inkl. Befestigungsmaterial und Klemmarbeiten
Menge: 270,000 m

**3.2.40 NYY-J 5x16mm² Kanal/Trasse**
NYY-J 5x16 mm² liefern,verlegen im Kanal
und auf Kabelbahnen,
inkl. Befestigungsmaterial und Klemmarbeiten
Der Kanal und die Kabelbahnen sind separat aufgeführt.
Menge: 70,000 m

**3.2.70 NYCWY 4x70 sm/ 35mm² auf Putz**
Kabel NYCWY 4x70 sm/ 35mm² einschl. liefern und verlegen, auf Putz mit Bügelschellen und Ankerschienen,
inkl. Befestigungsmaterial und Klemmarbeiten
und erforderlichem Anschlußmaterial
Menge: 25,000 m

#### Abschnitt 3.3 Befestigungsmaterial

**3.3.10 Metallkabelbahn 60 x 100**
*** Bedarfsposition ohne GB
Metallkabelbahn 60 x 100 anteilig Formteile, Befestigungsmaterial, Hängestiel und Klemm- oder  Wandausleger  (Keller)
einschl. liefern, verlegen, befestigen
Menge: 1,000 m

**3.3.20 Metallkabelbahn 60 x 200**
*** Bedarfsposition ohne GB
Metallkabelbahn 60 x 200 anteilig Formteile, Befestigungsmaterial, Hängestiel und Klemm- oder  Wandausleger  (Keller)
einschl. liefern, verlegen, befestigen
Menge: 1,000 m

**3.3.30 Metallkabelbahn 60 x 300**
Metallkabelbahn 60 x 300 anteilig Formteile, Befestigungsmaterial, Hängestiel und Klemm- oder  Wandausleger  (Keller)
einschl. liefern, verlegen, befestigen
Menge: 6,000 m

**3.3.40 Trennsteg Metallkabelbahn H 60 mm**
Trennsteg Metallkabelbahn H 60 mm (Keller)
einschl. liefern, verlegen,
befestigen (inkl. Befestigungsmaterial)
Menge: 6,000 m

**3.3.50 Inst-Kanal 20 x 20 reinweiß (Whg.)**
Inst-Kanal 20 x 20 reinweiß (Whg.)
einschl. liefern, verlegen,
befestigen (inkl. Befestigungsmaterial)
Menge: 60,000 m

**3.3.60 Inst-Kanal 60 x 90 reinweiß (Whg.)**
Inst-Kanal 60 x 90 reinweiß (Whg.)
einschl. liefern, verlegen,
befestigen (inkl. Befestigungsmaterial)
Menge: 60,000 m

#### Abschnitt 3.4 Zähleranlage und Hauptverteilung

**3.4.5 Zähleranlage SF liefern und montieren**
Positionierung nach Rücksprache Vermietung
Zähleranlage Vorderhaus bestehend aus 10 Stück Zählerplätzen für die Wohneinheiten  inkl.  Einspeiseklemmen, Flansche, Verbinder, Kleinmaterial und SHU-Schalter entsprechend den TAB Stromnetz Berlin  liefern und montieren.
Anschluss der Wohnungszuleitungen.
APZ-Feld inkl. Absicherung. Gegebenenfalls Einspeisekasten installieren, wenn Zuleitung größer 70 mm²
Überspannungsschutz in der Hauptverteilung

Hersteller: ABB, Hager

Hersteller:___________________
Typ:________________________
Menge: 1,000 Stck

**3.4.30 Montagegestell**
*** Bedarfsposition ohne GB
Herstellen eines Montagegestells aus gelochtem Winkelprofil
( geschätze Profillänge ca. 16 m )  für die Montage der Zählerschränke, da eine direkte Wandmontage nicht möglich ist.
Liefern und inkl. Klein- und Befestigungsmaterial wie Verbindungs-Schrauben, Schrauben und Dübel montieren.
Menge: 1,000 Stck

**3.4.40 Formalitäten Vattenfall**
Formalitäten mit Vattenfall je WE wie Problemlösung, Leistungsanfrage, Stromlieferungsantrag, Fertigmeldung usw. erledigen.
Menge: 10,000 Stck

**3.4.60 Netzwerkleitung**
Installation der Netzwerkleitung in Vorbereitung der Fernabfrage der Energieversorger ist für jeden Zählerschrank inkl. der notwendigen Anbindungen zu liefern und zu montieren.
Menge: 30,000 lfm

**3.4.70 Unterverteilungen 4-reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des Wandausschnittes
Vorhandene Stromkreise wenn nötig verlängern und
in der Verteilung anschließen. Das erforderliche Material
(Schrumpfschlauch, Leitungsmaterial, etc.) ist sind in
den Preis einzukalkukieren.
Menge: 10,000 Stck

**3.4.80 Unterverteilungen Schrank**
*** Bedarfsposition ohne GB
Verteilerfeld-Einsatz für Zählerschrank a.P. mit Tür, 7-reihig
Demontage des Zählerfeldes und ersetzen durch einen Herstellerkonformen Verteilungseinsatz inkl. Hutschienen, PE- und N-Klemmleisten
Installation der Sicherungsautomaten wie unten aufgeführt.
Hersteller: Hager/ABB oder gleichwertig
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche Material
(Schrumpfschlauch, Leitungsmaterial, etc.) ist sind in
den Preis einzukalkukieren.
Menge: 1,000 Stck

**3.4.90 Verteilungen/Zählertafel demontieren und**
Verteilungen/Zählertafel demontieren und fachgerecht entsorgen
inkl. Entsorgungsnachweis
Menge: 10,000 Stck

#### Abschnitt 3.6 Kleinspannungsinstallation

**3.6.10 Wohntelefon Fabrikat SKS**
Bus-Wohntelefon weiß, aufputz weiß in den Wohnungen liefern, montieren und in Betrieb nehmen

Hersteller: SKS BSH2012, TCS, Ritto

Hersteller:___________________
Typ:________________________
Menge: 10,000 Stck

**3.6.20 Netzgerät SKS installieren**
Installation eines neuen Bustreibers und Trafos für Bussystem in der Hauslichtverteilung. Herstellen der Funktionsfähigkeit der Sprechanlage

Hersteller: SKS, TCS, Ritto

Hersteller:___________________
Typ:________________________
Menge: 1,000 Stck

**3.6.30 SKS Einbau-Türlautsprecher**
Einbau-Türlautsprecher liefern, in das Tableau einbauen
Aufbau der notwendigen Rufmatrix und anschließen.
Hersteller: SKS, TCS, Ritto

Hersteller:___________________
Typ:________________________
Menge: 1,000 Stck

**3.6.40 Türtableau**
Türtableau für 8 Wohneinheiten mit vandalismus geschützten Edelstahltastern und von vorne wechselbares Namensschild, mit LED-Beleuchtung Frontplatte Aluminium eloxiert mit Winkelrahmen.  Sonderform und Gravur des Firmenlogos  (durchgelasert, mit Plexiglas flächenbündig ausgelegt, weiß beleuchtet),  inkl. Unterputzgehäuse mit Frontplattenbefestigung
liefern und montieren
Ausführung mit der Bauleitung unbedingt abstimmen.
Menge: 1,000 Stck

**3.6.50 Etagenruftaster**
Etagenruftaster passend zum Schalterprogramm der Treppenlichttaster mit Namensschild unter Putz liefern und montieren inkl. Schalterdose.
Menge: 11,000 Stck

**3.6.60 Fernmeldeleitung Sprechanlage**
Neuinstallation des Leitungssystems für die neue
BUS-Sprechanlage,einschl. Leitungsmaterial, verlegen und verdrahten.
Die Sprechanlage ist mit dem neuen Leitungssystem in Betrieb zu nehmen.
Die Vergütung erfolgt als Leitungslänge nach Aufmaß
Menge: 300,000 lfm

**3.6.70 Telefondose TAE AP**
TAE-Telefondose AP im mittleren Bereich der Diele
inkl. Leitungsverlegung im Kabelkanal in der Wohnung, im Treppenhaus im Leerrohr, im Keller auf Kabeltrasse,
als Abschluss der Telefonleitung liefern und montieren.
Die Leitungen sind im weiter unten aufgeführten Leerrohr von der Anschlussdose bis in den Keller zum APL zu führen.
Die mittlere Leitungslänge beträgt ca. 40 m.
Menge: 10,000 Stck

**3.6.80 Abzweigkästen AP in WE**
Abzweigkästen AP in der Wohnung als Übergabe für Kabelfernsehanschluss in der Wohnung mit Anbindung
der Leitung auf den Etagen liefern und montieren.
Die mittlere Leitungslänge beträgt ca. 60m.
Leitungstyp nach Abstimmung mit den Vorgaben des Netzbetreibers.
Menge: 10,000 Stck

**3.6.90 RWA Leitungsnetz**
Leitungsnetz RWA UP als Vorhaltung für bauseitige Anlage liefern und unter Putz installieren. Brandmeldeleitung zu den Tasterpositionen und für Rauchmelder vorsehen.
Installation einer Motorleitung 5x1,5 mm² F90
Installation einer Spannungsversorgung, vom Hauslichtverteiler im Keller bis zur RWA-Steuerung im Dachgeschoß.
Die Positionen sind mit der Bauleitung vorort abzustimmen.
Leitungslänge BMK  J-YSt-Y 4x2x0,8 mm ca.70 lfm., Zuleitung NYM-J 3x2,5 mm² ca. 50 lfm., Motorleitung E90 5x1,5 mm² ca. 8 m.
Menge: 1,000 Stck

#### Abschnitt 3.7 Leerrohranlage

**3.7.10 Abzweigkästen UP 150x150 mit Deckel**
Abzweigkästen UP 150x150 mit Deckel als Telefonleerrohrabzweig auf den Etagen liefern und montieren.
Menge: 11,000 Stck

**3.7.20 Leerrohr M25**
flexibles Kunststoffisolierrohr M25 mit Zugdraht
uP liefern und montieren.
Menge: 60,000 lfm

**3.7.30 Leerrohr M40**
flexibles Kunststoffisolierrohr M40 mit Zugdraht
uP liefern und montieren.
Menge: 60,000 lfm

#### Abschnitt 3.8 Durchbrüche, Mauerwerkschlitz, Brandschottung

*Hinweis: Hinweis*
Erforderliche Deckendurchbrüche, Wanddurchbohrungen und Mauerwerkschlitze mit
geeignetem Gerät erstellen und nach Leitungsverlegung brandschutztechnisch schließen,
einschließlich der Schuttentsorgung.

Stemm-, Bohr- und Fräsarbeiten werden nur für
Haupt- und Zuleitungen zu den UV's vergütet,
wenn sie unbedingt erforderlich sind. Schlitze nur in
Putz werden generell nicht vergütet. Alle nachfolgend
aufgeführten Arbeiten in Verbindung mit der
Festlegung der Leitungsführung sind frühzeitig mit
der Bauleitung festzulegen.
Alle Stemm-, Bohr- und Fräsarbeiten sind inklusive
Schuttentsorgung auszuführen!

**3.8.10 Wanddurchbohrungen ca. 22mm .**
*** Bedarfsposition ohne GB
Wanddurchbohrungen ca. 22 mm fachgerecht herstellen,
und nach Leitungsverlegung brandschutztechnisch schließen,
einschl. Schuttentsorgung
Menge: 1,000 Stck

**3.8.20 Wanddurchbohrungen ca. 25mm**
Wanddurchbohrungen ca. 25 mm fachgerecht herstellen,
und nach Leitungsverlegung brandschutztechnisch schließen,
einschl. Schuttentsorgung
Menge: 24,000 Stck

**3.8.30 Wanddurchbohrungen ca. 32mm .**
*** Bedarfsposition ohne GB
Wanddurchbohrungen ca. 32 mm fachgerecht herstellen,
und nach Leitungsverlegung brandschutztechnisch schließen,
einschl. Schuttentsorgung
Menge: 1,000 Stck

**3.8.40 Deckendurchbrüche 12x12x60cm**
Deckendurchbrüche 12x12x60 cm fachgerecht herstellen,
und nach Leitungsverlegung brandschutztechnisch schließen,
einschl. Schuttentsorgung
Menge: 10,000 Stck

**3.8.50 Mauerwerkschlitz ca. 4x4cm**
Mauerwerkschlitz ca. 4x4 cm erstellen, einschl. Schuttentsorgung
Menge: 60,000 m

**3.8.60 Mauerwerkschlitz ca. 200x100mm**
Mauerwerkschlitz ca. 200x100 mm fachgerecht herstellen,
einschl. Schuttentsorgung
Menge: 6,000 m

**3.8.70 Mauerwerkschlitz ca. 300x100mm**
Mauerwerkschlitz ca. 300x100 mm fachgerecht herstellen,
einschl. Schuttentsorgung
Menge: 8,000 m

**3.8.80 Mauerwerkschlitz ca. 400x100mm**
Mauerwerkschlitz ca. 400x100 mm einschl. der
erforderlichen Deckendurchbrüche f fachgerecht herstellen,
einschl. Schuttentsorgung
Menge: 8,000 m

**3.8.90 Schließen Mauerwerksschlitze bis 5 cm**
aufgestemmte Installationsschächte/-schlitze bis zu
einer Breite von 5 cm mit sauberer, übergangsloser
Angleichung an den vorhandenen Putz beiarbeiten bzw. putzen.
Menge: 60,000 m

**3.8.100 Schließen Mauerwerksschlitze bis 20 cm**
aufgestemmte Installationsschächte/-schlitze bis zu
einer Breite von 20 cm mit sauberer, übergangsloser
Angleichung an den vorhandenen Putz beiarbeiten bzw. putzen.
Menge: 6,000 m

**3.8.110 Schließen Mauerwerksschlitze bis 30 cm**
Wandschlitze bis zu einer Breite von 30 cm nach
Leitungsverlegung (Elektro) mit Steinwolle ausstopfen,
mit Rippenstreckmetall oder Gitex-Gewebe einschl. der
erforderlichen Überdeckungen, überspannen und
befestigen, den Putzträger mit Mörtel M10, ausdrücken
und mit sauberer, übergangsloser Angleichung an den
vorhandenen Putz Beiarbeiten bzw. putzen.
Menge: 8,000 m

**3.8.120 Schließen Mauerwerksschlitze bis 40 cm**
Wandschlitze bis zu einer Breite von 40 cm nach
Leitungsverlegung (Elektro) mit Steinwolle ausstopfen,
mit Rippenstreckmetall oder Gitex-Gewebe einschl. der
erforderlichen Überdeckungen, überspannen und
befestigen, den Putzträger mit Mörtel M10, ausdrücken
und mit sauberer, übergangsloser Angleichung an den
vorhandenen Putz Beiarbeiten bzw. putzen.
Menge: 8,000 m

#### Abschnitt 3.9 Brennstellen / Leuchten

*Hinweis: Hinweis*
Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf  Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4 Schiffsarmaturen und jeweils eine Steckdose. Die Brennstelle - Dachboden - versteht sich als auf  Putz Feuchtraumausführung inkl. Material (Schalter, Steckdosen, Schiffsarmatur einschl. Leuchtmittel, Abzweigdose, Befestigungsmaterial, Verbindungsleitung, erstellen von Wand-/u. Deckendurchbohrungen, das Schließen von Wand-/u. Deckendurchbohrungen sowie die Stromkreiszuleitung aus der Allgemeinverteilung im Keller) in Rohr oder Kabelkanal komplett installiert und betriebsfertig verdrahtet.

Brennstelle  -Hofbeleuchtung -

Für die Hofbeleuchtung ist eine Brennstelle mit Zeitrelais zu installieren. In den Treppenhäusern an der Hofausgangstür und im Keller, ebenfalls an der Hofausgangstür, ist jeweils ein beleuchteter Taster, im Treppenhaus u. P. und im Keller a. P FR, zu intsallieren.
Die Position versteht sich einschl. aller erforderlichen Stemm und Schlitzarbeiten, Leitungsmaterial, Schaltermaterial, Stromkreiszuleitung, Installationsrohr im Kellerbereich, Verdrahtung etc..

Brennstelle -Treppenhausbeleuchtung-

Die Treppenhausbeleuchtung ist neu zu installieren. Die Position versteht sich einschl. aller erforderlichen Stemm und Schlitzarbeiten, Leitungen, Schaltermaterial ( je OG 2 Stck. und im EG 3 Stck.Taster u. P. beleuchtet), Lampenanschlüsse (je OG 1 Stck und im EG 3 Stck.) Schalterabzweigdosen, Treppenhausautomat, Verdrahtung etc.
Die genaue Position der Taster ist vor Installationsbeginn mit der Bauleitung des AG abzustimmen.

**3.9.10 Brennstelle - Wechselschaltung Keller**
Die Brennstelle - Wechselschaltung Keller - versteht
sich als auf  Putz - Feuchtraumausführung inkl. Material
__2__ Stck.Schalter,
__8__ Stck. Schiffsarmaturen/Ovalleuchten Leuchtmittel, Abzweigdosen, Befestigungs -
material, Verbindungsleitung, erstellen von Wand-/u.
Deckendurchbohrungen, das Schließen von Wand-/u.
Deckendurchbohrungen, Stromkreiszuleitung) in Rohr oder
Kabelkanal komplett installiert und betriebsfertig
verdrahtet.
Leitungslänge ca. 30 m
Menge: 1,000 Stck

**3.9.20 Brennstelle - Ausschaltung Keller**
Die Brennstelle - Ausschaltung Keller - versteht
sich als auf  Putz - Feuchtraumausführung inkl. Material
__1__ Stck.Schalter,
_  4__ Stck. Schiffsarmaturen/Ovalleuchten Leuchtmittel, Abzweigdosen, Befestigungs -
material, Verbindungsleitung, erstellen von Wand-/u.
Deckendurchbohrungen, das Schließen von Wand-/u.
Deckendurchbohrungen, Stromkreiszuleitung) in Rohr oder
Kabelkanal komplett installiert und betriebsfertig
verdrahtet.
Leitungslänge ca. 20 m
Menge: 1,000 Stck

**3.9.30 Brennstelle Mieterkeller**
*** Bedarfsposition ohne GB
Jeder Mieterkeller erhält eine Ausschaltung mit einer
Schiffsarmatur und einer Steckdose.
Die Brennstelle -Mieterkeller - versteht sich als auf  Putz
Feuchtraumausführung inkl. Material (Schalter,
Steckdose, Schiffsarmatur einschl. Leuchtmittel,
Abzweigdosen, Befestigungsmaterial, Verbindungsleitung,
erstellen von Wand-/u. Deckendurchbohrungen, das
Schließen von Wand-/u. Deckendurchbohrungen,
Stromkreiszuleitung) in Rohr, auf Kabeltrase
oder Kabelkanal komplett installiert
und betriebsfertig verdrahtet.
Leitungslänge ca. 20 m
Menge: 10,000 Stck

**3.9.40 Brennstelle Fahrradkeller**
Der Anschlußraum erhält eine Ausschaltung mit einer
Langfeldleuchte 1x58 W, EVG und einer Schiffsarmatur
Die Brennstelle versteht sich als auf  Putz
Feuchtraumausführung inkl. Material (Schalter-
Steckdose-Kombination, Schiffsarmatur einschl. Leuchtmittel,
Abzweigdosen, Befestigungsmaterial, Verbindungsleitung,
erstellen von Wand-/u. Deckendurchbohrungen, das
Schließen von Wand-/u. Deckendurchbohrungen,
Stromkreiszuleitung) in Rohr, auf Kabeltrase
oder Kabelkanal komplett installiert
und betriebsfertig verdrahtet.
Leitungslänge ca. 20 m
Menge: 1,000 Stck

**3.9.50 Brennstelle Treppenhaus Sensorleuchten**
*** Pauschalposition
Die Treppenhausbeleuchtung ist neu zu installieren. Es handelt sich hierbei um die Vorbereitung für die Installation von Sensorleuchten im Eingangsbereich und auf den Treppenpodesten. Die Position versteht sich einschl. aller erforderlichen Stemm- und Schlitzarbeiten, Leitungen.

In jeder Etage des Treppenhauses wird eine LED -Sensor- Wand-/Deckenleuchte installiert. Auch auf den Zwischenpodestenwerden Lampenauslässe für Sensorleuchten zu installieren. Im EG sind zwei Sensorleuchten zu installieren.

Die genaue Position der Leuchten ist vor
Installationsbeginn mit der Bauleitung des AG
abzustimmen.
Menge: 1,000 psch

**3.9.60 Sensorleuchten**
LED-Leuchten mit Bewegungsmeldern
Sensor-Leuchte, Fabr. Steinel, Typ RS PRO LED S1 NW,
liefern und montieren wie beschrieben
Menge: 11,000 Stck

**3.9.70 Brennstelle Hauseingangsleuchte - Zuleitung**
*** Pauschalposition
*** Bedarfsposition ohne GB
Brennstelle - Hauseingangsleuchte neu einspeisen

Die Position versteht sich einschl. aller
erforderlichen Stemm und Schlitzarbeiten,
Leitungsmaterial, Installationsrohr im Kellerbereich,
einschließlich integriertem Dämmerungsschalter
Verdrahtung etc..
Leitungslänge ca. 15 m.
Menge: 1,000 psch

**3.9.90 Leuchte LED**
Aussen-Leuchte LED mit Bewegungsmelder Fabr. Steinel, Typ RS PRO LED S1 NW, liefern und montieren.
Die Position versteht sich einschl. aller
erforderlichen Stemm und Schlitzarbeiten,
Leitungsmaterial, Schaltermaterial,
Stromkreiszuleitung, Installationsrohr im
Kellerbereich, Verdrahtung etc.. Leitungslänge ca. 15 m.
Menge: 2,000 Stck

#### Abschnitt 3.10 Abnahme/Provisorien

**3.10.10 Messprotokoll**
Besichtigung und Erprobung der gesamten erstellten
Anlage lt. VDE DIN 0100 Teil 600. Die Ergebnisse sind
in das Prüfprotokoll einzutragen. Die Auf- listung
erfolgt je Unterverteilung bei Großanlagen, oder je
Versorgungseinheit
Menge: 1,000 Stck

**3.10.20 Messprotokoll Wohneinheiten**
Besichtigung und Erprobung der vorhandenen
Anlage lt. VDE DIN 0100 Teil 105 in den Wohnungen.
Die Ergebnisse sind in das Prüfprotokoll einzutragen.
Die Auflistung erfolgt je Unterverteilung.
Sollte sich bei der Überprüfung herausstellen, dass die Anlage nicht in Ordnung ist, ist die Bauleitung zu informieren und unaufgefordert ein Angebot für die Instandsetzung zu erstellen.
Menge: 10,000 Stck

**3.10.30 Revisionsunterlagen**
*** Pauschalposition
Erstellen der Revisionsunterlagen nach Abschluss der Arbeiten
Menge: 1,000 psch

**3.10.40 Monteurstunden zum Nachweis**
*** Bedarfsposition ohne GB
Monteurstunden zum Nachweis nur auf Anweisung der Bauleitung
Menge: 20,000 Std

#### Abschnitt 3.11 Elektroinstallation in den Wohneinheiten

*Hinweis: Hinweis*
Die Installation in den Wohnungen erfolgt auf Putz
im Kabelkanal. Dies und das auslegen der Wohnungen
mit Schutzvlies ist in die Preise einzukalkulieren.
Eine Abstimmung mit der Bauleitung ist erforderlich.

**3.11.10 Anschluss und Einspeisung**
*** Bedarfsposition ohne GB
Anschluss und Einspeisung an vorhandene Verteilungen liefern und montieren.
Menge: 1,000 Stck

**3.11.20 Stromkreis E-Herd**
*** Bedarfsposition ohne GB
Stromkreiszuleitung für den E-Herd
in NYM-J 5x2,5mm² liefern und betriebsfertig
montieren,einschl. Installationsmaterial
(u. Putz oder auf Putz in Kabelkanal) sowie
Herdanschlussdose, Herdanschlussleitung
und anschließen des bauseitigen E-Herdes,
liefern und montieren
Die Abrechnung erfolgt pauschal als 1 Stck. je Wohnunngseinheit.
Leitungslänge ca. 15m
Menge: 1,000 Stck

**3.11.30 2-fach Steckdose**
*** Bedarfsposition ohne GB
2-fach Steckdose AP mit Zuleitung im Bad/Küche liefern und montieren inkl. Kabelkanal und Leitungsmaterial,
Die Abrechnung erfolgt pauschal als 1 Stck. je Wohnunngseinheit.
Leitungslänge ca. 15m
Menge: 1,000 Stck

**3.11.40 3-fach Steckdose**
*** Bedarfsposition ohne GB
3-fach Steckdose AP mit Zuleitung im Bad/Küche liefern und
und montieren inkl. Kabelkanal und Leitungsmaterial,
Die Abrechnung erfolgt pauschal als 1 Stck. je Wohnunngseinheit.
Leitungslänge ca. 15m
Menge: 1,000 Stck

**3.11.50 Stromkreis für Geschirrspüler**
*** Bedarfsposition ohne GB
Stromkreis für Geschirrspüler AP mit Zuleitung und Steckdose auf Putz, IP44 liefern und montieren inkl. Kabelkanal und Leitungsmaterial.
Die Abrechnung erfolgt pauschal als 1 Stck. je Wohnunngseinheit.
Leitungslänge ca. 15m
Menge: 1,000 Stck

**3.11.60 Stromkreis für Waschmaschine**
*** Bedarfsposition ohne GB
Stromkreis für Waschmaschine AP mit Zuleitung  und Steckdose auf Putz, IP44 liefern und montieren inkl. Kabelkanal und Leitungsmaterial.
Die Abrechnung erfolgt pauschal als 1 Stck. je Wohnunngseinheit.
Leitungslänge ca. 15m
Menge: 1,000 Stck

**3.11.70 Stromkreis für Durchlauferhitzer**
*** Bedarfsposition ohne GB
Stromkreis für Durchlauferhitzer NYM-J 5x4 mm² AP mit Zuleitung auf Putz  inkl. Kabelkanal und Leitungsmaterial.  liefern und montieren.
Die Abrechnung erfolgt pauschal als 1 Stck. je Wohnunngseinheit.
Leitungslänge ca. 15m
Menge: 1,000 Stck

**3.11.80 Anschließen DDE**
*** Bedarfsposition ohne GB
Anschluss für DDE liefern und montieren.
Menge: 1,000 Stck

**3.11.90 Durchlauferhitzer**
*** Bedarfsposition ohne GB
Durchlauferhitzer (AEG DDL 18/21/24 LCD) oder gleichwertig
liefern und montieren, wasserseitig anschließen
Die Abrechnung erfolgt pauschal als 1 Stck.
je Wohnunngseinheit.
Menge: 1,000 Stck

### Bereich 4 Elektro-Steigestrangsanierung Richardstr. 108

#### Abschnitt 4.1 Baustelleneinrichtung / Demontage

*Hinweis: Die Altanlage (Hausanschlussverteilung)*
Die Altanlage (Hausanschlussverteilung, alte Steigeleitungen, Kabelkanäle in den Treppenhäusern,
Altinstallation im Keller etc.) sind nach Fertigstellung der neuen Zähleranlagen zu demontieren und zu entsorgen. Die Abrechnung erfolgt pauschal als 1 Stck..

**4.1.10 Baustelleneinrichtung**
*** Pauschalposition
Liefern und vorhalten aller zur Ausführung der Arbeiten benötigten
Geräte und Werkzeuge.
Menge: 1,000 psch

**4.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**4.1.30 Baustrom**
Montage einer Baustromsteckdose als Doppelsteckdose auf einem Baubrett, mindestens eine je Etage ( 3 Etagen ), die Absicherung erfolgt über einen FI-Schutzschalter 4-polig 25/0,03A und einen 3-poligen LS-Schalter B16 A
die Abrechnung erfolgt pauschal als 1 Stck.
Menge: 1,000 Stck

**4.1.40 Demontage Altanlage**
Altanlage demontieren, Leistung wie beschrieben
fachgerechte Entsorgung der demontierten Anlagenteile
Demontage des alten Zählerschrankes nach Umschaltung auf die neue Zähleranlage und Umverlegen des Treppenlichts
Menge: 1,000 Stck

**4.1.50 Treppenhausreinigung**
*** Pauschalposition
*** Bedarfsposition ohne GB
Tägliche feuchte Reinigung des Treppenhauses und
der Handläufe incl. Schuttbeseitigung, jeweils
zum Feierabend während der gesamten Baumaßnahmen.
Die Abrechnung erfolgt pschl. als 1 Stck..
Menge: 1,000 psch

#### Abschnitt 4.2 Leitungsmaterial und Kabel

**4.2.30 NYY-J 5x16mm² unter Putz**
NYY-J 5x16 mm² liefern,verlegen unter Putz im erstellten Schlitz im Treppenhaus
inkl. Befestigungsmaterial und Klemmarbeiten
Menge: 320,000 m

**4.2.40 NYY-J 5x16mm² Kanal/Trasse**
NYY-J 5x16 mm² liefern,verlegen im Kanal
und auf Kabelbahnen,
inkl. Befestigungsmaterial und Klemmarbeiten
Der Kanal und die Kabelbahnen sind separat aufgeführt.
Menge: 180,000 m

**4.2.70 NYCWY 4x70 sm/ 35mm² auf Putz**
Kabel NYCWY 4x70 sm/ 35mm² einschl. liefern und verlegen, auf Putz mit Bügelschellen und Ankerschienen,
inkl. Befestigungsmaterial und Klemmarbeiten
und erforderlichem Anschlußmaterial
Menge: 10,000 m

#### Abschnitt 4.3 Befestigungsmaterial

**4.3.10 Metallkabelbahn 60 x 100**
*** Bedarfsposition ohne GB
Metallkabelbahn 60 x 100 anteilig Formteile, Befestigungsmaterial, Hängestiel und Klemm- oder  Wandausleger  (Keller)
einschl. liefern, verlegen, befestigen
Menge: 1,000 m

**4.3.20 Metallkabelbahn 60 x 200**
*** Bedarfsposition ohne GB
Metallkabelbahn 60 x 200 anteilig Formteile, Befestigungsmaterial, Hängestiel und Klemm- oder  Wandausleger  (Keller)
einschl. liefern, verlegen, befestigen
Menge: 1,000 m

**4.3.30 Metallkabelbahn 60 x 300**
Metallkabelbahn 60 x 300 anteilig Formteile, Befestigungsmaterial, Hängestiel und Klemm- oder  Wandausleger  (Keller)
einschl. liefern, verlegen, befestigen
Menge: 10,000 m

**4.3.40 Trennsteg Metallkabelbahn H 60 mm**
Trennsteg Metallkabelbahn H 60 mm (Keller)
einschl. liefern, verlegen,
befestigen (inkl. Befestigungsmaterial)
Menge: 10,000 m

**4.3.50 Inst-Kanal 20 x 20 reinweiß (Whg.)**
Inst-Kanal 20 x 20 reinweiß (Whg.)
einschl. liefern, verlegen,
befestigen (inkl. Befestigungsmaterial)
Menge: 50,000 m

**4.3.60 Inst-Kanal 60 x 90 reinweiß (Whg.)**
Inst-Kanal 60 x 90 reinweiß (Whg.)
einschl. liefern, verlegen,
befestigen (inkl. Befestigungsmaterial)
Menge: 50,000 m

#### Abschnitt 4.4 Zähleranlage und Hauptverteilung

**4.4.5 Hauptverteilung**
Hauptverteilung mit 1 Stck Trenner NH1 für 5x95 mm², 4 Stck Trenner NH 00 für 5x35 mm², Überspannungsschutz, Sicherungsmaterial, Einführungen sowie notwendiges Klein- und Montagematerial liefern und montieren, inkl. Anschluss aller Zuleitungen.
Anschluss der Hauptverteilung an den vorhandenen Zählerschrand Dachgeschoss
Menge: 1,000 Stck

**4.4.10 Zähleranlage Wohnungen und gewerbe liefern und montieren**
Positionierung nach Rücksprache Vermietung
Zähleranlage Vorderhaus bestehend aus 13 Stück Zählerplätzen für die Wohneinheiten und eine Zähleranlage mit zwei Zählerplätzen für Gewerbe und Allgemeinstrom inkl.  Einspeiseklemmen, Flansche, Verbinder, Kleinmaterial und SHU-Schalter entsprechend den TAB Stromnetz Berlin  liefern und montieren.
Anschluss der Wohnungszuleitungen.
APZ-Feld inkl. Absicherung. Gegebenenfalls Einspeisekasten installieren, wenn Zuleitung größer 70 mm²
Überspannungsschutz in der Hauptverteilung

Hersteller: ABB, Hager

Hersteller:___________________
Typ:________________________
Menge: 1,000 Stck

**4.4.20 Montagegestell**
*** Bedarfsposition ohne GB
Herstellen eines Montagegestells aus gelochtem Winkelprofil
( geschätze Profillänge ca. 16 m )  für die Montage der Zählerschränke, da eine direkte Wandmontage nicht möglich ist.
Liefern und inkl. Klein- und Befestigungsmaterial wie Verbindungs-Schrauben, Schrauben und Dübel montieren.
Menge: 1,000 Stck

**4.4.30 Formalitäten Vattenfall**
Formalitäten mit Vattenfall je WE wie Problemlösung, Leistungsanfrage, Stromlieferungsantrag, Fertigmeldung usw. erledigen.
Menge: 15,000 Stck

**4.4.40 Netzwerkleitung**
Installation der Netzwerkleitung in Vorbereitung der Fernabfrage der Energieversorger ist für jeden Zählerschrank inkl. der notwendigen Anbindungen zu liefern und zu montieren.
Menge: 30,000 lfm

**4.4.50 Unterverteilungen 4-reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des Wandausschnittes
Vorhandene Stromkreise wenn nötig verlängern und
in der Verteilung anschließen. Das erforderliche Material
(Schrumpfschlauch, Leitungsmaterial, etc.) ist sind in
den Preis einzukalkukieren.
Menge: 14,000 Stck

**4.4.60 Unterverteilungen Schrank**
*** Bedarfsposition ohne GB
Verteilerfeld-Einsatz für Zählerschrank a.P. mit Tür, 7-reihig
Demontage des Zählerfeldes und ersetzen durch einen Herstellerkonformen Verteilungseinsatz inkl. Hutschienen, PE- und N-Klemmleisten
Installation der Sicherungsautomaten wie unten aufgeführt.
Hersteller: Hager/ABB oder gleichwertig
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche Material
(Schrumpfschlauch, Leitungsmaterial, etc.) ist sind in
den Preis einzukalkukieren.
Menge: 1,000 Stck

**4.4.70 Verteilungen/Zählertafel demontieren und**
Verteilungen/Zählertafel demontieren und fachgerecht entsorgen
inkl. Entsorgungsnachweis
Menge: 14,000 Stck

#### Abschnitt 4.5 Potenzialausgleich/Blitzschutz

**4.5.10 Hauptpotentialausgleich**
*** Pauschalposition
Hauptpotentialausgleich liefern und montieren.
Der Potentialausgleich ist herzustellen. Die Position
versteht sich einschließlich Lieferung u. Montage aller
erforderlichen Materialien ( Potischiene,
Banderdschellen, Leitungsmaterial etc.)
Menge: 1,000 psch

**4.5.20 Tiefenerder 9 m**
*** Bedarfsposition ohne GB
Tiefenerder 9 m zum Anschluss an den Potentialausgleich liefern und montieren.
Menge: 1,000 Stck

#### Abschnitt 4.6 Kleinspannungsinstallation

**4.6.10 Wohntelefon Fabrikat SKS**
Bus-Wohntelefon weiß, aufputz weiß in den Wohnungen liefern, montieren und in Betrieb nehmen

Hersteller: SKS BSH2012, TCS, Ritto

Hersteller:___________________
Typ:________________________
Menge: 14,000 Stck

**4.6.20 Netzgerät SKS installieren**
Installation eines neuen Bustreibers und Trafos für Bussystem in der Hauslichtverteilung. Herstellen der Funktionsfähigkeit der Sprechanlage

Hersteller: SKS, TCS, Ritto

Hersteller:___________________
Typ:________________________
Menge: 1,000 Stck

**4.6.30 SKS Einbau-Türlautsprecher**
Einbau-Türlautsprecher liefern, in das Tableau einbauen
Aufbau der notwendigen Rufmatrix und anschließen.
Hersteller: SKS, TCS, Ritto

Hersteller:___________________
Typ:________________________
Menge: 1,000 Stck

**4.6.40 Türtableau**
Türtableau für 20 Wohneinheiten mit vandalismus geschützten Edelstahltastern und von vorne wechselbares Namensschild, mit LED-Beleuchtung Frontplatte Aluminium eloxiert mit Winkelrahmen.  Sonderform und Gravur des Firmenlogos  (durchgelasert, mit Plexiglas flächenbündig ausgelegt, weiß beleuchtet),  inkl. Unterputzgehäuse mit Frontplattenbefestigung
liefern und montieren
Ausführung mit der Bauleitung unbedingt abstimmen.
Die Dachgeschosse müssen mit eingebunden werden
Menge: 1,000 Stck

**4.6.50 Etagenruftaster**
Etagenruftaster passend zum Schalterprogramm der Treppenlichttaster mit Namensschild unter Putz liefern und montieren inkl. Schalterdose.
Menge: 14,000 Stck

**4.6.60 Fernmeldeleitung Sprechanlage**
Neuinstallation des Leitungssystems für die neue
BUS-Sprechanlage,einschl. Leitungsmaterial, verlegen und verdrahten.
Die Sprechanlage ist mit dem neuen Leitungssystem in Betrieb zu nehmen.
Die Vergütung erfolgt als Leitungslänge nach Aufmaß
Menge: 350,000 lfm

**4.6.70 Telefondose TAE AP**
TAE-Telefondose AP im mittleren Bereich der Diele
inkl. Leitungsverlegung im Kabelkanal in der Wohnung, im Treppenhaus im Leerrohr, im Keller auf Kabeltrasse,
als Abschluss der Telefonleitung liefern und montieren.
Die Leitungen sind im weiter unten aufgeführten Leerrohr von der Anschlussdose bis in den Keller zum APL zu führen.
Die mittlere Leitungslänge beträgt ca. 40 m.
Menge: 14,000 Stck

**4.6.80 Abzweigkästen AP in WE**
Abzweigkästen AP in der Wohnung als Übergabe für Kabelfernsehanschluss in der Wohnung mit Anbindung
der Leitung auf den Etagen liefern und montieren.
Die mittlere Leitungslänge beträgt ca. 60m.
Leitungstyp nach Abstimmung mit den Vorgaben des Netzbetreibers.
Menge: 14,000 Stck

**4.6.90 RWA Leitungsnetz**
Leitungsnetz RWA UP als Vorhaltung für bauseitige Anlage liefern und unter Putz installieren. Brandmeldeleitung zu den Tasterpositionen und für Rauchmelder vorsehen.
Installation einer Motorleitung 5x1,5 mm² F90
Installation einer Spannungsversorgung, vom Hauslichtverteiler im Keller bis zur RWA-Steuerung im Dachgeschoß.
Die Positionen sind mit der Bauleitung vorort abzustimmen.
Leitungslänge BMK  J-YSt-Y 4x2x0,8 mm ca.70 lfm., Zuleitung NYM-J 3x2,5 mm² ca. 50 lfm., Motorleitung E90 5x1,5 mm² ca. 8 m.
Menge: 1,000 Stck

#### Abschnitt 4.7 Leerrohranlage

**4.7.10 Abzweigkästen UP 150x150 mit Deckel**
Abzweigkästen UP 150x150 mit Deckel als Telefonleerrohrabzweig auf den Etagen liefern und montieren.
Menge: 8,000 Stck

**4.7.20 Leerrohr M25**
flexibles Kunststoffisolierrohr M25 mit Zugdraht
uP liefern und montieren.
Menge: 60,000 lfm

**4.7.30 Leerrohr M40**
flexibles Kunststoffisolierrohr M40 mit Zugdraht
uP liefern und montieren.
Menge: 60,000 lfm

#### Abschnitt 4.8 Durchbrüche, Mauerwerkschlitz, Brandschottung

*Hinweis: Hinweis*
Erforderliche Deckendurchbrüche, Wanddurchbohrungen und Mauerwerkschlitze mit
geeignetem Gerät erstellen und nach Leitungsverlegung brandschutztechnisch schließen,
einschließlich der Schuttentsorgung.

Stemm-, Bohr- und Fräsarbeiten werden nur für
Haupt- und Zuleitungen zu den UV's vergütet,
wenn sie unbedingt erforderlich sind. Schlitze nur in
Putz werden generell nicht vergütet. Alle nachfolgend
aufgeführten Arbeiten in Verbindung mit der
Festlegung der Leitungsführung sind frühzeitig mit
der Bauleitung festzulegen.
Alle Stemm-, Bohr- und Fräsarbeiten sind inklusive
Schuttentsorgung auszuführen!

**4.8.10 Wanddurchbohrungen ca. 22mm .**
*** Bedarfsposition ohne GB
Wanddurchbohrungen ca. 22 mm fachgerecht herstellen,
und nach Leitungsverlegung brandschutztechnisch schließen,
einschl. Schuttentsorgung
Menge: 1,000 Stck

**4.8.20 Wanddurchbohrungen ca. 25mm**
Wanddurchbohrungen ca. 25 mm fachgerecht herstellen,
und nach Leitungsverlegung brandschutztechnisch schließen,
einschl. Schuttentsorgung
Menge: 24,000 Stck

**4.8.30 Wanddurchbohrungen ca. 32mm .**
*** Bedarfsposition ohne GB
Wanddurchbohrungen ca. 32 mm fachgerecht herstellen,
und nach Leitungsverlegung brandschutztechnisch schließen,
einschl. Schuttentsorgung
Menge: 1,000 Stck

**4.8.40 Deckendurchbrüche 12x12x60cm**
Deckendurchbrüche 12x12x60 cm fachgerecht herstellen,
und nach Leitungsverlegung brandschutztechnisch schließen,
einschl. Schuttentsorgung
Menge: 10,000 Stck

**4.8.50 Mauerwerkschlitz ca. 4x4cm**
Mauerwerkschlitz ca. 4x4 cm erstellen, einschl. Schuttentsorgung
Menge: 60,000 m

**4.8.60 Mauerwerkschlitz ca. 200x100mm**
Mauerwerkschlitz ca. 200x100 mm fachgerecht herstellen,
einschl. Schuttentsorgung
Menge: 6,000 m

**4.8.70 Mauerwerkschlitz ca. 300x100mm**
Mauerwerkschlitz ca. 300x100 mm fachgerecht herstellen,
einschl. Schuttentsorgung
Menge: 8,000 m

**4.8.80 Mauerwerkschlitz ca. 400x100mm**
Mauerwerkschlitz ca. 400x100 mm einschl. der
erforderlichen Deckendurchbrüche f fachgerecht herstellen,
einschl. Schuttentsorgung
Menge: 8,000 m

**4.8.90 Schließen Mauerwerksschlitze bis 5 cm**
aufgestemmte Installationsschächte/-schlitze bis zu
einer Breite von 5 cm mit sauberer, übergangsloser
Angleichung an den vorhandenen Putz beiarbeiten bzw. putzen.
Menge: 60,000 m

**4.8.100 Schließen Mauerwerksschlitze bis 20 cm**
aufgestemmte Installationsschächte/-schlitze bis zu
einer Breite von 20 cm mit sauberer, übergangsloser
Angleichung an den vorhandenen Putz beiarbeiten bzw. putzen.
Menge: 6,000 m

**4.8.110 Schließen Mauerwerksschlitze bis 30 cm**
Wandschlitze bis zu einer Breite von 30 cm nach
Leitungsverlegung (Elektro) mit Steinwolle ausstopfen,
mit Rippenstreckmetall oder Gitex-Gewebe einschl. der
erforderlichen Überdeckungen, überspannen und
befestigen, den Putzträger mit Mörtel M10, ausdrücken
und mit sauberer, übergangsloser Angleichung an den
vorhandenen Putz Beiarbeiten bzw. putzen.
Menge: 8,000 m

**4.8.120 Schließen Mauerwerksschlitze bis 40 cm**
Wandschlitze bis zu einer Breite von 40 cm nach
Leitungsverlegung (Elektro) mit Steinwolle ausstopfen,
mit Rippenstreckmetall oder Gitex-Gewebe einschl. der
erforderlichen Überdeckungen, überspannen und
befestigen, den Putzträger mit Mörtel M10, ausdrücken
und mit sauberer, übergangsloser Angleichung an den
vorhandenen Putz Beiarbeiten bzw. putzen.
Menge: 8,000 m

#### Abschnitt 4.9 Brennstellen / Leuchten

*Hinweis: Hinweis*
Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf  Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4 Schiffsarmaturen und jeweils eine Steckdose. Die Brennstelle - Dachboden - versteht sich als auf  Putz Feuchtraumausführung inkl. Material (Schalter, Steckdosen, Schiffsarmatur einschl. Leuchtmittel, Abzweigdose, Befestigungsmaterial, Verbindungsleitung, erstellen von Wand-/u. Deckendurchbohrungen, das Schließen von Wand-/u. Deckendurchbohrungen sowie die Stromkreiszuleitung aus der Allgemeinverteilung im Keller) in Rohr oder Kabelkanal komplett installiert und betriebsfertig verdrahtet.

Brennstelle  -Hofbeleuchtung -

Für die Hofbeleuchtung ist eine Brennstelle mit Zeitrelais zu installieren. In den Treppenhäusern an der Hofausgangstür und im Keller, ebenfalls an der Hofausgangstür, ist jeweils ein beleuchteter Taster, im Treppenhaus u. P. und im Keller a. P FR, zu intsallieren.
Die Position versteht sich einschl. aller erforderlichen Stemm und Schlitzarbeiten, Leitungsmaterial, Schaltermaterial, Stromkreiszuleitung, Installationsrohr im Kellerbereich, Verdrahtung etc..

Brennstelle -Treppenhausbeleuchtung-

Die Treppenhausbeleuchtung ist neu zu installieren. Die Position versteht sich einschl. aller erforderlichen Stemm und Schlitzarbeiten, Leitungen, Schaltermaterial ( je OG 2 Stck. und im EG 3 Stck.Taster u. P. beleuchtet), Lampenanschlüsse (je OG 1 Stck und im EG 3 Stck.) Schalterabzweigdosen, Treppenhausautomat, Verdrahtung etc.
Die genaue Position der Taster ist vor Installationsbeginn mit der Bauleitung des AG abzustimmen.

**4.9.10 Brennstelle - Wechselschaltung Keller**
Die Brennstelle - Wechselschaltung Keller - versteht
sich als auf  Putz - Feuchtraumausführung inkl. Material
__2__ Stck.Schalter,
__8__ Stck. Schiffsarmaturen/Ovalleuchten Leuchtmittel, Abzweigdosen, Befestigungs -
material, Verbindungsleitung, erstellen von Wand-/u.
Deckendurchbohrungen, das Schließen von Wand-/u.
Deckendurchbohrungen, Stromkreiszuleitung) in Rohr oder
Kabelkanal komplett installiert und betriebsfertig
verdrahtet.
Leitungslänge ca. 30 m
Menge: 1,000 Stck

**4.9.20 Brennstelle - Ausschaltung Keller**
Die Brennstelle - Ausschaltung Keller - versteht
sich als auf  Putz - Feuchtraumausführung inkl. Material
__1__ Stck.Schalter,
_  4__ Stck. Schiffsarmaturen/Ovalleuchten Leuchtmittel, Abzweigdosen, Befestigungs -
material, Verbindungsleitung, erstellen von Wand-/u.
Deckendurchbohrungen, das Schließen von Wand-/u.
Deckendurchbohrungen, Stromkreiszuleitung) in Rohr oder
Kabelkanal komplett installiert und betriebsfertig
verdrahtet.
Leitungslänge ca. 20 m
Menge: 2,000 Stck

**4.9.30 Brennstelle Mieterkeller**
*** Bedarfsposition ohne GB
Jeder Mieterkeller erhält eine Ausschaltung mit einer
Schiffsarmatur und einer Steckdose.
Die Brennstelle -Mieterkeller - versteht sich als auf  Putz
Feuchtraumausführung inkl. Material (Schalter,
Steckdose, Schiffsarmatur einschl. Leuchtmittel,
Abzweigdosen, Befestigungsmaterial, Verbindungsleitung,
erstellen von Wand-/u. Deckendurchbohrungen, das
Schließen von Wand-/u. Deckendurchbohrungen,
Stromkreiszuleitung) in Rohr, auf Kabeltrase
oder Kabelkanal komplett installiert
und betriebsfertig verdrahtet.
Leitungslänge ca. 20 m
Menge: 14,000 Stck

**4.9.40 Brennstelle Anschlußraum**
Der Anschlußraum erhält eine Ausschaltung mit einer
Langfeldleuchte 1x58 W, EVG, einer Schiffsarmatur und einer Steckdose.
Die Brennstelle versteht sich als auf  Putz
Feuchtraumausführung inkl. Material (Schalter-
Steckdose-Kombination, Schiffsarmatur einschl. Leuchtmittel,
Abzweigdosen, Befestigungsmaterial, Verbindungsleitung,
erstellen von Wand-/u. Deckendurchbohrungen, das
Schließen von Wand-/u. Deckendurchbohrungen,
Stromkreiszuleitung) in Rohr, auf Kabeltrase
oder Kabelkanal komplett installiert
und betriebsfertig verdrahtet.
Leitungslänge ca. 20 m
Menge: 1,000 Stck

**4.9.50 Brennstelle Treppenhaus Sensorleuchten**
*** Pauschalposition
Die Treppenhausbeleuchtung ist neu zu installieren. Es handelt sich hierbei um die Vorbereitung für die Installation von Sensorleuchten im Eingangsbereich und auf den Treppenpodesten. Die Position versteht sich einschl. aller erforderlichen Stemm- und Schlitzarbeiten, Leitungen.

In jeder Etage des Treppenhauses wird eine LED -Sensor- Wand-/Deckenleuchte installiert. Auch auf den Zwischenpodestenwerden Lampenauslässe für Sensorleuchten zu installieren. Im EG sind zwei Sensorleuchten zu installieren.

Die genaue Position der Leuchten ist vor
Installationsbeginn mit der Bauleitung des AG
abzustimmen.
Menge: 1,000 psch

**4.9.60 Sensorleuchten**
LED-Leuchten mit Bewegungsmeldern
Sensor-Leuchte, Fabr. Steinel, Typ RS PRO LED S1 NW,
liefern und montieren wie beschrieben
Menge: 12,000 Stck

**4.9.70 Brennstelle Hauseingangsleuchte - Zuleitung**
*** Pauschalposition
Brennstelle - Hauseingangsleuchte

Die Position versteht sich einschl. aller
erforderlichen Stemm und Schlitzarbeiten,
Leitungsmaterial, Installationsrohr im Kellerbereich,
einschließlich integriertem Dämmerungsschalter
Verdrahtung etc..
Leitungslänge ca. 15 m.
Menge: 1,000 psch

**4.9.90 Leuchte LED Hof**
Aussen-Leuchte LED mit Bewegungsmelder Fabr. Steinel, Typ RS PRO LED S1 NW, liefern und montieren.
Die Position versteht sich einschl. aller
erforderlichen Stemm und Schlitzarbeiten,
Leitungsmaterial, Schaltermaterial,
Stromkreiszuleitung, Installationsrohr im
Kellerbereich, Verdrahtung etc.. Leitungslänge ca. 15 m.
Menge: 2,000 Stck

#### Abschnitt 4.10 Abnahme/Provisorien

**4.10.10 Messprotokoll**
Besichtigung und Erprobung der gesamten erstellten
Anlage lt. VDE DIN 0100 Teil 600. Die Ergebnisse sind
in das Prüfprotokoll einzutragen. Die Auf- listung
erfolgt je Unterverteilung bei Großanlagen, oder je
Versorgungseinheit
Menge: 1,000 Stck

**4.10.20 Messprotokoll Wohneinheiten**
Besichtigung und Erprobung der vorhandenen
Anlage lt. VDE DIN 0100 Teil 105 in den Wohnungen.
Die Ergebnisse sind in das Prüfprotokoll einzutragen.
Die Auflistung erfolgt je Unterverteilung.
Sollte sich bei der Überprüfung herausstellen, dass die Anlage nicht in Ordnung ist, ist die Bauleitung zu informieren und unaufgefordert ein Angebot für die Instandsetzung zu erstellen.
Menge: 14,000 Stck

**4.10.30 Revisionsunterlagen**
*** Pauschalposition
Erstellen der Revisionsunterlagen nach Abschluss der Arbeiten
Menge: 1,000 psch

**4.10.40 Monteurstunden zum Nachweis**
*** Bedarfsposition ohne GB
Monteurstunden zum Nachweis nur auf Anweisung der Bauleitung
Menge: 20,000 Std

#### Abschnitt 4.11 Elektroinstallation in den Wohneinheiten

*Hinweis: Hinweis*
Die Installation in den Wohnungen erfolgt auf Putz
im Kabelkanal. Dies und das auslegen der Wohnungen
mit Schutzvlies ist in die Preise einzukalkulieren.
Eine Abstimmung mit der Bauleitung ist erforderlich.

**4.11.10 Anschluss und Einspeisung**
*** Bedarfsposition ohne GB
Anschluss und Einspeisung an vorhandene Verteilungen liefern und montieren.
Menge: 1,000 Stck

**4.11.20 Stromkreis E-Herd**
*** Bedarfsposition ohne GB
Stromkreiszuleitung für den E-Herd
in NYM-J 5x2,5mm² liefern und betriebsfertig
montieren,einschl. Installationsmaterial
(u. Putz oder auf Putz in Kabelkanal) sowie
Herdanschlussdose, Herdanschlussleitung
und anschließen des bauseitigen E-Herdes,
liefern und montieren
Die Abrechnung erfolgt pauschal als 1 Stck. je Wohnunngseinheit.
Leitungslänge ca. 15m
Menge: 1,000 Stck

**4.11.30 2-fach Steckdose**
*** Bedarfsposition ohne GB
2-fach Steckdose AP mit Zuleitung im Bad/Küche liefern und montieren inkl. Kabelkanal und Leitungsmaterial,
Die Abrechnung erfolgt pauschal als 1 Stck. je Wohnunngseinheit.
Leitungslänge ca. 15m
Menge: 1,000 Stck

**4.11.40 3-fach Steckdose**
*** Bedarfsposition ohne GB
3-fach Steckdose AP mit Zuleitung im Bad/Küche liefern und
und montieren inkl. Kabelkanal und Leitungsmaterial,
Die Abrechnung erfolgt pauschal als 1 Stck. je Wohnunngseinheit.
Leitungslänge ca. 15m
Menge: 1,000 Stck

**4.11.50 Stromkreis für Geschirrspüler**
*** Bedarfsposition ohne GB
Stromkreis für Geschirrspüler AP mit Zuleitung und Steckdose auf Putz, IP44 liefern und montieren inkl. Kabelkanal und Leitungsmaterial.
Die Abrechnung erfolgt pauschal als 1 Stck. je Wohnunngseinheit.
Leitungslänge ca. 15m
Menge: 1,000 Stck

**4.11.60 Stromkreis für Waschmaschine**
*** Bedarfsposition ohne GB
Stromkreis für Waschmaschine AP mit Zuleitung  und Steckdose auf Putz, IP44 liefern und montieren inkl. Kabelkanal und Leitungsmaterial.
Die Abrechnung erfolgt pauschal als 1 Stck. je Wohnunngseinheit.
Leitungslänge ca. 15m
Menge: 1,000 Stck

**4.11.70 Stromkreis für Durchlauferhitzer**
*** Bedarfsposition ohne GB
Stromkreis für Durchlauferhitzer NYM-J 5x4 mm² AP mit Zuleitung auf Putz  inkl. Kabelkanal und Leitungsmaterial.  liefern und montieren.
Die Abrechnung erfolgt pauschal als 1 Stck. je Wohnunngseinheit.
Leitungslänge ca. 15m
Menge: 1,000 Stck

**4.11.80 Anschließen DDE**
*** Bedarfsposition ohne GB
Anschluss für DDE liefern und montieren.
Menge: 1,000 Stck

**4.11.90 Durchlauferhitzer**
*** Bedarfsposition ohne GB
Durchlauferhitzer (AEG DDL 18/21/24 LCD) oder gleichwertig
liefern und montieren, wasserseitig anschließen
Die Abrechnung erfolgt pauschal als 1 Stck.
je Wohnunngseinheit.
Menge: 1,000 Stck

### Bereich 5 Elektro-Steigestrangsanierung Berthelsdorfer Str. 14

#### Abschnitt 5.1 Baustelleneinrichtung / Demontage

*Hinweis: Die Altanlage (Hausanschlussverteilung)*
Die Altanlage (Hausanschlussverteilung, alte Steigeleitungen, Kabelkanäle in den Treppenhäusern,
Altinstallation im Keller etc.) sind nach Fertigstellung der neuen Zähleranlagen zu demontieren und zu entsorgen. Die Abrechnung erfolgt pauschal als 1 Stck..

**5.1.10 Baustelleneinrichtung**
*** Pauschalposition
Liefern und vorhalten aller zur Ausführung der Arbeiten benötigten
Geräte und Werkzeuge.
Menge: 1,000 psch

**5.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**5.1.30 Baustrom**
Montage einer Baustromsteckdose als Doppelsteckdose auf einem Baubrett, mindestens eine je Etage ( 3 Etagen ), die Absicherung erfolgt über einen FI-Schutzschalter 4-polig 25/0,03A und einen 3-poligen LS-Schalter B16 A
die Abrechnung erfolgt pauschal als 1 Stck.
Menge: 1,000 Stck

**5.1.40 Demontage Altanlage**
Altanlage demontieren, Leistung wie beschrieben
fachgerechte Entsorgung der demontierten Anlagenteile
Demontage des alten Zählerschrankes nach Umschaltung auf die neue Zähleranlage und Umverlegen des Treppenlichts
Menge: 1,000 Stck

**5.1.50 Treppenhausreinigung**
*** Pauschalposition
*** Bedarfsposition ohne GB
Tägliche feuchte Reinigung des Treppenhauses und
der Handläufe incl. Schuttbeseitigung, jeweils
zum Feierabend während der gesamten Baumaßnahmen.
Die Abrechnung erfolgt pschl. als 1 Stck..
Menge: 1,000 psch

#### Abschnitt 5.2 Leitungsmaterial und Kabel

**5.2.10 NYY-J 5x16mm² unter Putz**
NYY-J 5x16 mm² liefern,verlegen unter Putz im erstellten Schlitz im Treppenhaus
inkl. Befestigungsmaterial und Klemmarbeiten
Menge: 370,000 m

**5.2.20 NYY-J 5x16mm² Kanal/Trasse**
NYY-J 5x16 mm² liefern,verlegen im Kanal
und auf Kabelbahnen,
inkl. Befestigungsmaterial und Klemmarbeiten
Der Kanal und die Kabelbahnen sind separat aufgeführt.
Menge: 70,000 m

**5.2.30 NYCWY 4x70 sm/ 35mm² auf Putz**
Kabel NYCWY 4x70 sm/ 35mm² einschl. liefern und verlegen, auf Putz mit Bügelschellen und Ankerschienen,
inkl. Befestigungsmaterial und Klemmarbeiten
und erforderlichem Anschlußmaterial
Menge: 10,000 m

#### Abschnitt 5.3 Befestigungsmaterial

**5.3.10 Metallkabelbahn 60 x 100**
*** Bedarfsposition ohne GB
Metallkabelbahn 60 x 100 anteilig Formteile, Befestigungsmaterial, Hängestiel und Klemm- oder  Wandausleger  (Keller)
einschl. liefern, verlegen, befestigen
Menge: 1,000 m

**5.3.20 Metallkabelbahn 60 x 200**
*** Bedarfsposition ohne GB
Metallkabelbahn 60 x 200 anteilig Formteile, Befestigungsmaterial, Hängestiel und Klemm- oder  Wandausleger  (Keller)
einschl. liefern, verlegen, befestigen
Menge: 1,000 m

**5.3.30 Metallkabelbahn 60 x 300**
Metallkabelbahn 60 x 300 anteilig Formteile, Befestigungsmaterial, Hängestiel und Klemm- oder  Wandausleger  (Keller)
einschl. liefern, verlegen, befestigen
Menge: 10,000 m

**5.3.40 Trennsteg Metallkabelbahn H 60 mm**
Trennsteg Metallkabelbahn H 60 mm (Keller)
einschl. liefern, verlegen,
befestigen (inkl. Befestigungsmaterial)
Menge: 10,000 m

**5.3.50 Inst-Kanal 20 x 20 reinweiß (Whg.)**
Inst-Kanal 20 x 20 reinweiß (Whg.)
einschl. liefern, verlegen,
befestigen (inkl. Befestigungsmaterial)
Menge: 60,000 m

**5.3.60 Inst-Kanal 60 x 90 reinweiß (Whg.)**
Inst-Kanal 60 x 90 reinweiß (Whg.)
einschl. liefern, verlegen,
befestigen (inkl. Befestigungsmaterial)
Menge: 60,000 m

#### Abschnitt 5.4 Zähleranlage und Hauptverteilung

**5.4.10 Hauptverteilung**
Hauptverteilung mit 1 Stck Trenner NH1 für 5x95 mm², 4 Stck Trenner NH 00 für 5x35 mm², Überspannungsschutz, Sicherungsmaterial, Einführungen sowie notwendiges Klein- und Montagematerial liefern und montieren, inkl. Anschluss aller Zuleitungen.
Anschluss der Hauptverteilung an den vorhandenen Zählerschrand Dachgeschoss
Menge: 1,000 Stck

**5.4.20 Zähleranlage Wohnungen und gewerbe liefern und montieren**
Positionierung nach Rücksprache Vermietung
Zähleranlage Vorderhaus bestehend aus 12 Stück Zählerplätzen für die Wohneinheiten und eine Zähleranlage mit zwei Zählerplätzen für Gewerbe und  inkl.  Einspeiseklemmen, Flansche, Verbinder, Kleinmaterial und SHU-Schalter entsprechend den TAB Stromnetz Berlin  liefern und montieren.
Anschluss der Wohnungszuleitungen.
APZ-Feld inkl. Absicherung. Gegebenenfalls Einspeisekasten installieren, wenn Zuleitung größer 70 mm²
Überspannungsschutz in der Hauptverteilung

Hersteller: ABB, Hager

Hersteller:___________________
Typ:________________________
Menge: 1,000 Stck

**5.4.30 Montagegestell**
*** Bedarfsposition ohne GB
Herstellen eines Montagegestells aus gelochtem Winkelprofil
( geschätze Profillänge ca. 16 m )  für die Montage der Zählerschränke, da eine direkte Wandmontage nicht möglich ist.
Liefern und inkl. Klein- und Befestigungsmaterial wie Verbindungs-Schrauben, Schrauben und Dübel montieren.
Menge: 1,000 Stck

**5.4.40 Formalitäten Vattenfall**
Formalitäten mit Vattenfall je WE wie Problemlösung, Leistungsanfrage, Stromlieferungsantrag, Fertigmeldung usw. erledigen.
Menge: 15,000 Stck

**5.4.50 Netzwerkleitung**
Installation der Netzwerkleitung in Vorbereitung der Fernabfrage der Energieversorger ist für jeden Zählerschrank inkl. der notwendigen Anbindungen zu liefern und zu montieren.
Menge: 30,000 lfm

**5.4.60 Unterverteilungen 4-reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des Wandausschnittes
Vorhandene Stromkreise wenn nötig verlängern und
in der Verteilung anschließen. Das erforderliche Material
(Schrumpfschlauch, Leitungsmaterial, etc.) ist sind in
den Preis einzukalkukieren.
Menge: 14,000 Stck

**5.4.70 Unterverteilungen Schrank**
*** Bedarfsposition ohne GB
Verteilerfeld-Einsatz für Zählerschrank a.P. mit Tür, 7-reihig
Demontage des Zählerfeldes und ersetzen durch einen Herstellerkonformen Verteilungseinsatz inkl. Hutschienen, PE- und N-Klemmleisten
Installation der Sicherungsautomaten wie unten aufgeführt.
Hersteller: Hager/ABB oder gleichwertig
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche Material
(Schrumpfschlauch, Leitungsmaterial, etc.) ist sind in
den Preis einzukalkukieren.
Menge: 1,000 Stck

**5.4.80 Verteilungen/Zählertafel demontieren und**
Verteilungen/Zählertafel demontieren und fachgerecht entsorgen
inkl. Entsorgungsnachweis
Menge: 14,000 Stck

#### Abschnitt 5.5 Potenzialausgleich/Blitzschutz

**5.5.10 Hauptpotentialausgleich**
*** Pauschalposition
Hauptpotentialausgleich liefern und montieren.
Der Potentialausgleich ist herzustellen. Die Position
versteht sich einschließlich Lieferung u. Montage aller
erforderlichen Materialien ( Potischiene,
Banderdschellen, Leitungsmaterial etc.)
Menge: 1,000 psch

**5.5.20 Tiefenerder 9 m**
*** Bedarfsposition ohne GB
Tiefenerder 9 m zum Anschluss an den Potentialausgleich liefern und montieren.
Menge: 1,000 Stck

#### Abschnitt 5.6 Kleinspannungsinstallation

**5.6.10 Wohntelefon Fabrikat SKS**
Bus-Wohntelefon weiß, aufputz weiß in den Wohnungen liefern, montieren und in Betrieb nehmen

Hersteller: SKS BSH2012, TCS, Ritto

Hersteller:___________________
Typ:________________________
Menge: 14,000 Stck

**5.6.20 Netzgerät SKS installieren**
Installation eines neuen Bustreibers und Trafos für Bussystem in der Hauslichtverteilung. Herstellen der Funktionsfähigkeit der Sprechanlage

Hersteller: SKS, TCS, Ritto

Hersteller:___________________
Typ:________________________
Menge: 1,000 Stck

**5.6.30 SKS Einbau-Türlautsprecher**
Einbau-Türlautsprecher liefern, in das Tableau einbauen
Aufbau der notwendigen Rufmatrix und anschließen.
Hersteller: SKS, TCS, Ritto

Hersteller:___________________
Typ:________________________
Menge: 1,000 Stck

**5.6.40 Türtableau**
Türtableau für 20 Wohneinheiten mit vandalismus geschützten Edelstahltastern und von vorne wechselbares Namensschild, mit LED-Beleuchtung Frontplatte Aluminium eloxiert mit Winkelrahmen.  Sonderform und Gravur des Firmenlogos  (durchgelasert, mit Plexiglas flächenbündig ausgelegt, weiß beleuchtet),  inkl. Unterputzgehäuse mit Frontplattenbefestigung
liefern und montieren
Ausführung mit der Bauleitung unbedingt abstimmen.
Die Dachgeschosse müssen mit eingebunden werden
Menge: 1,000 Stck

**5.6.50 Etagenruftaster**
Etagenruftaster passend zum Schalterprogramm der Treppenlichttaster mit Namensschild unter Putz liefern und montieren inkl. Schalterdose.
Menge: 14,000 Stck

**5.6.60 Fernmeldeleitung Sprechanlage**
Neuinstallation des Leitungssystems für die neue
BUS-Sprechanlage,einschl. Leitungsmaterial, verlegen und verdrahten.
Die Sprechanlage ist mit dem neuen Leitungssystem in Betrieb zu nehmen.
Die Vergütung erfolgt als Leitungslänge nach Aufmaß
Menge: 380,000 lfm

**5.6.70 Telefondose TAE AP**
TAE-Telefondose AP im mittleren Bereich der Diele
inkl. Leitungsverlegung im Kabelkanal in der Wohnung, im Treppenhaus im Leerrohr, im Keller auf Kabeltrasse,
als Abschluss der Telefonleitung liefern und montieren.
Die Leitungen sind im weiter unten aufgeführten Leerrohr von der Anschlussdose bis in den Keller zum APL zu führen.
Die mittlere Leitungslänge beträgt ca. 40 m.
Menge: 14,000 Stck

**5.6.80 Abzweigkästen AP in WE**
Abzweigkästen AP in der Wohnung als Übergabe für Kabelfernsehanschluss in der Wohnung mit Anbindung
der Leitung auf den Etagen liefern und montieren.
Die mittlere Leitungslänge beträgt ca. 60m.
Leitungstyp nach Abstimmung mit den Vorgaben des Netzbetreibers.
Menge: 14,000 Stck

**5.6.90 RWA Leitungsnetz**
Leitungsnetz RWA UP als Vorhaltung für bauseitige Anlage liefern und unter Putz installieren. Brandmeldeleitung zu den Tasterpositionen und für Rauchmelder vorsehen.
Installation einer Motorleitung 5x1,5 mm² F90
Installation einer Spannungsversorgung, vom Hauslichtverteiler im Keller bis zur RWA-Steuerung im Dachgeschoß.
Die Positionen sind mit der Bauleitung vorort abzustimmen.
Leitungslänge BMK  J-YSt-Y 4x2x0,8 mm ca.70 lfm., Zuleitung NYM-J 3x2,5 mm² ca. 50 lfm., Motorleitung E90 5x1,5 mm² ca. 8 m.
Menge: 1,000 Stck

#### Abschnitt 5.7 Leerrohranlage

**5.7.10 Abzweigkästen UP 150x150 mit Deckel**
Abzweigkästen UP 150x150 mit Deckel als Telefonleerrohrabzweig auf den Etagen liefern und montieren.
Menge: 11,000 Stck

**5.7.20 Leerrohr M25**
flexibles Kunststoffisolierrohr M25 mit Zugdraht
uP liefern und montieren.
Menge: 60,000 lfm

**5.7.30 Leerrohr M40**
flexibles Kunststoffisolierrohr M40 mit Zugdraht
uP liefern und montieren.
Menge: 60,000 lfm

#### Abschnitt 5.8 Durchbrüche, Mauerwerkschlitz, Brandschottung

*Hinweis: Hinweis*
Erforderliche Deckendurchbrüche, Wanddurchbohrungen und Mauerwerkschlitze mit
geeignetem Gerät erstellen und nach Leitungsverlegung brandschutztechnisch schließen,
einschließlich der Schuttentsorgung.

Stemm-, Bohr- und Fräsarbeiten werden nur für
Haupt- und Zuleitungen zu den UV's vergütet,
wenn sie unbedingt erforderlich sind. Schlitze nur in
Putz werden generell nicht vergütet. Alle nachfolgend
aufgeführten Arbeiten in Verbindung mit der
Festlegung der Leitungsführung sind frühzeitig mit
der Bauleitung festzulegen.
Alle Stemm-, Bohr- und Fräsarbeiten sind inklusive
Schuttentsorgung auszuführen!

**5.8.10 Wanddurchbohrungen ca. 22mm .**
*** Bedarfsposition ohne GB
Wanddurchbohrungen ca. 22 mm fachgerecht herstellen,
und nach Leitungsverlegung brandschutztechnisch schließen,
einschl. Schuttentsorgung
Menge: 1,000 Stck

**5.8.20 Wanddurchbohrungen ca. 25mm**
Wanddurchbohrungen ca. 25 mm fachgerecht herstellen,
und nach Leitungsverlegung brandschutztechnisch schließen,
einschl. Schuttentsorgung
Menge: 24,000 Stck

**5.8.30 Wanddurchbohrungen ca. 32mm .**
*** Bedarfsposition ohne GB
Wanddurchbohrungen ca. 32 mm fachgerecht herstellen,
und nach Leitungsverlegung brandschutztechnisch schließen,
einschl. Schuttentsorgung
Menge: 1,000 Stck

**5.8.40 Deckendurchbrüche 12x12x60cm**
Deckendurchbrüche 12x12x60 cm fachgerecht herstellen,
und nach Leitungsverlegung brandschutztechnisch schließen,
einschl. Schuttentsorgung
Menge: 10,000 Stck

**5.8.50 Mauerwerkschlitz ca. 4x4cm**
Mauerwerkschlitz ca. 4x4 cm erstellen, einschl. Schuttentsorgung
Menge: 60,000 m

**5.8.60 Mauerwerkschlitz ca. 200x100mm**
Mauerwerkschlitz ca. 200x100 mm fachgerecht herstellen,
einschl. Schuttentsorgung
Menge: 6,000 m

**5.8.70 Mauerwerkschlitz ca. 300x100mm**
Mauerwerkschlitz ca. 300x100 mm fachgerecht herstellen,
einschl. Schuttentsorgung
Menge: 8,000 m

**5.8.80 Mauerwerkschlitz ca. 400x100mm**
Mauerwerkschlitz ca. 400x100 mm einschl. der
erforderlichen Deckendurchbrüche f fachgerecht herstellen,
einschl. Schuttentsorgung
Menge: 8,000 m

**5.8.90 Schließen Mauerwerksschlitze bis 5 cm**
aufgestemmte Installationsschächte/-schlitze bis zu
einer Breite von 5 cm mit sauberer, übergangsloser
Angleichung an den vorhandenen Putz beiarbeiten bzw. putzen.
Menge: 60,000 m

**5.8.100 Schließen Mauerwerksschlitze bis 20 cm**
aufgestemmte Installationsschächte/-schlitze bis zu
einer Breite von 20 cm mit sauberer, übergangsloser
Angleichung an den vorhandenen Putz beiarbeiten bzw. putzen.
Menge: 6,000 m

**5.8.110 Schließen Mauerwerksschlitze bis 30 cm**
Wandschlitze bis zu einer Breite von 30 cm nach
Leitungsverlegung (Elektro) mit Steinwolle ausstopfen,
mit Rippenstreckmetall oder Gitex-Gewebe einschl. der
erforderlichen Überdeckungen, überspannen und
befestigen, den Putzträger mit Mörtel M10, ausdrücken
und mit sauberer, übergangsloser Angleichung an den
vorhandenen Putz Beiarbeiten bzw. putzen.
Menge: 8,000 m

**5.8.120 Schließen Mauerwerksschlitze bis 40 cm**
Wandschlitze bis zu einer Breite von 40 cm nach
Leitungsverlegung (Elektro) mit Steinwolle ausstopfen,
mit Rippenstreckmetall oder Gitex-Gewebe einschl. der
erforderlichen Überdeckungen, überspannen und
befestigen, den Putzträger mit Mörtel M10, ausdrücken
und mit sauberer, übergangsloser Angleichung an den
vorhandenen Putz Beiarbeiten bzw. putzen.
Menge: 8,000 m

#### Abschnitt 5.9 Brennstellen / Leuchten

*Hinweis: Hinweis*
Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf  Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4 Schiffsarmaturen und jeweils eine Steckdose. Die Brennstelle - Dachboden - versteht sich als auf  Putz Feuchtraumausführung inkl. Material (Schalter, Steckdosen, Schiffsarmatur einschl. Leuchtmittel, Abzweigdose, Befestigungsmaterial, Verbindungsleitung, erstellen von Wand-/u. Deckendurchbohrungen, das Schließen von Wand-/u. Deckendurchbohrungen sowie die Stromkreiszuleitung aus der Allgemeinverteilung im Keller) in Rohr oder Kabelkanal komplett installiert und betriebsfertig verdrahtet.

Brennstelle  -Hofbeleuchtung -

Für die Hofbeleuchtung ist eine Brennstelle mit Zeitrelais zu installieren. In den Treppenhäusern an der Hofausgangstür und im Keller, ebenfalls an der Hofausgangstür, ist jeweils ein beleuchteter Taster, im Treppenhaus u. P. und im Keller a. P FR, zu intsallieren.
Die Position versteht sich einschl. aller erforderlichen Stemm und Schlitzarbeiten, Leitungsmaterial, Schaltermaterial, Stromkreiszuleitung, Installationsrohr im Kellerbereich, Verdrahtung etc..

Brennstelle -Treppenhausbeleuchtung-

Die Treppenhausbeleuchtung ist neu zu installieren. Die Position versteht sich einschl. aller erforderlichen Stemm und Schlitzarbeiten, Leitungen, Schaltermaterial ( je OG 2 Stck. und im EG 3 Stck.Taster u. P. beleuchtet), Lampenanschlüsse (je OG 1 Stck und im EG 3 Stck.) Schalterabzweigdosen, Treppenhausautomat, Verdrahtung etc.
Die genaue Position der Taster ist vor Installationsbeginn mit der Bauleitung des AG abzustimmen.

**5.9.10 Brennstelle - Wechselschaltung Keller**
Die Brennstelle - Wechselschaltung Keller - versteht
sich als auf  Putz - Feuchtraumausführung inkl. Material
__2__ Stck.Schalter,
__8__ Stck. Schiffsarmaturen/Ovalleuchten Leuchtmittel, Abzweigdosen, Befestigungs -
material, Verbindungsleitung, erstellen von Wand-/u.
Deckendurchbohrungen, das Schließen von Wand-/u.
Deckendurchbohrungen, Stromkreiszuleitung) in Rohr oder
Kabelkanal komplett installiert und betriebsfertig
verdrahtet.
Leitungslänge ca. 30 m
Menge: 1,000 Stck

**5.9.20 Brennstelle - Ausschaltung Keller**
Die Brennstelle - Ausschaltung Keller - versteht
sich als auf  Putz - Feuchtraumausführung inkl. Material
__1__ Stck.Schalter,
_  4__ Stck. Schiffsarmaturen/Ovalleuchten Leuchtmittel, Abzweigdosen, Befestigungs -
material, Verbindungsleitung, erstellen von Wand-/u.
Deckendurchbohrungen, das Schließen von Wand-/u.
Deckendurchbohrungen, Stromkreiszuleitung) in Rohr oder
Kabelkanal komplett installiert und betriebsfertig
verdrahtet.
Leitungslänge ca. 20 m
Menge: 2,000 Stck

**5.9.30 Brennstelle Mieterkeller**
*** Bedarfsposition ohne GB
Jeder Mieterkeller erhält eine Ausschaltung mit einer
Schiffsarmatur und einer Steckdose.
Die Brennstelle -Mieterkeller - versteht sich als auf  Putz
Feuchtraumausführung inkl. Material (Schalter,
Steckdose, Schiffsarmatur einschl. Leuchtmittel,
Abzweigdosen, Befestigungsmaterial, Verbindungsleitung,
erstellen von Wand-/u. Deckendurchbohrungen, das
Schließen von Wand-/u. Deckendurchbohrungen,
Stromkreiszuleitung) in Rohr, auf Kabeltrase
oder Kabelkanal komplett installiert
und betriebsfertig verdrahtet.
Leitungslänge ca. 20 m
Menge: 14,000 Stck

**5.9.40 Brennstelle Anschlußraum**
Der Anschlußraum erhält eine Ausschaltung mit einer
Langfeldleuchte 1x58 W, EVG, einer Schiffsarmatur und einer Steckdose.
Die Brennstelle versteht sich als auf  Putz
Feuchtraumausführung inkl. Material (Schalter-
Steckdose-Kombination, Schiffsarmatur einschl. Leuchtmittel,
Abzweigdosen, Befestigungsmaterial, Verbindungsleitung,
erstellen von Wand-/u. Deckendurchbohrungen, das
Schließen von Wand-/u. Deckendurchbohrungen,
Stromkreiszuleitung) in Rohr, auf Kabeltrase
oder Kabelkanal komplett installiert
und betriebsfertig verdrahtet.
Leitungslänge ca. 20 m
Menge: 1,000 Stck

**5.9.50 Brennstelle Treppenhaus Sensorleuchten**
*** Pauschalposition
Die Treppenhausbeleuchtung ist neu zu installieren. Es handelt sich hierbei um die Vorbereitung für die Installation von Sensorleuchten im Eingangsbereich und auf den Treppenpodesten. Die Position versteht sich einschl. aller erforderlichen Stemm- und Schlitzarbeiten, Leitungen.

In jeder Etage des Treppenhauses wird eine LED -Sensor- Wand-/Deckenleuchte installiert. Auch auf den Zwischenpodestenwerden Lampenauslässe für Sensorleuchten zu installieren. Im EG sind zwei Sensorleuchten zu installieren.

Die genaue Position der Leuchten ist vor
Installationsbeginn mit der Bauleitung des AG
abzustimmen.
Menge: 1,000 psch

**5.9.60 Sensorleuchten**
LED-Leuchten mit Bewegungsmeldern
Sensor-Leuchte, Fabr. Steinel, Typ RS PRO LED S1 NW,
liefern und montieren wie beschrieben
Menge: 12,000 Stck

**5.9.70 Brennstelle Hauseingangsleuchte - Zuleitung**
*** Pauschalposition
Brennstelle - Hauseingangsleuchte

Die Position versteht sich einschl. aller
erforderlichen Stemm und Schlitzarbeiten,
Leitungsmaterial, Installationsrohr im Kellerbereich,
einschließlich integriertem Dämmerungsschalter
Verdrahtung etc..
Leitungslänge ca. 15 m.
Menge: 1,000 psch

**5.9.80 Leuchte LED Hof**
Aussen-Leuchte LED mit Bewegungsmelder Fabr. Steinel, Typ RS PRO LED S1 NW, liefern und montieren.
Die Position versteht sich einschl. aller
erforderlichen Stemm und Schlitzarbeiten,
Leitungsmaterial, Schaltermaterial,
Stromkreiszuleitung, Installationsrohr im
Kellerbereich, Verdrahtung etc.. Leitungslänge ca. 15 m.
Menge: 2,000 Stck

#### Abschnitt 5.10 Abnahme/Provisorien

**5.10.10 Messprotokoll**
Besichtigung und Erprobung der gesamten erstellten
Anlage lt. VDE DIN 0100 Teil 600. Die Ergebnisse sind
in das Prüfprotokoll einzutragen. Die Auf- listung
erfolgt je Unterverteilung bei Großanlagen, oder je
Versorgungseinheit
Menge: 1,000 Stck

**5.10.20 Messprotokoll Wohneinheiten**
Besichtigung und Erprobung der vorhandenen
Anlage lt. VDE DIN 0100 Teil 105 in den Wohnungen.
Die Ergebnisse sind in das Prüfprotokoll einzutragen.
Die Auflistung erfolgt je Unterverteilung.
Sollte sich bei der Überprüfung herausstellen, dass die Anlage nicht in Ordnung ist, ist die Bauleitung zu informieren und unaufgefordert ein Angebot für die Instandsetzung zu erstellen.
Menge: 14,000 Stck

**5.10.30 Revisionsunterlagen**
*** Pauschalposition
Erstellen der Revisionsunterlagen nach Abschluss der Arbeiten
Menge: 1,000 psch

**5.10.40 Monteurstunden zum Nachweis**
*** Bedarfsposition ohne GB
Monteurstunden zum Nachweis nur auf Anweisung der Bauleitung
Menge: 20,000 Std

#### Abschnitt 5.11 Elektroinstallation in den Wohneinheiten

*Hinweis: Hinweis*
Die Installation in den Wohnungen erfolgt auf Putz
im Kabelkanal. Dies und das auslegen der Wohnungen
mit Schutzvlies ist in die Preise einzukalkulieren.
Eine Abstimmung mit der Bauleitung ist erforderlich.

**5.11.10 Anschluss und Einspeisung**
*** Bedarfsposition ohne GB
Anschluss und Einspeisung an vorhandene Verteilungen liefern und montieren.
Menge: 1,000 Stck

**5.11.20 Stromkreis E-Herd**
*** Bedarfsposition ohne GB
Stromkreiszuleitung für den E-Herd
in NYM-J 5x2,5mm² liefern und betriebsfertig
montieren,einschl. Installationsmaterial
(u. Putz oder auf Putz in Kabelkanal) sowie
Herdanschlussdose, Herdanschlussleitung
und anschließen des bauseitigen E-Herdes,
liefern und montieren
Die Abrechnung erfolgt pauschal als 1 Stck. je Wohnunngseinheit.
Leitungslänge ca. 15m
Menge: 1,000 Stck

**5.11.30 2-fach Steckdose**
*** Bedarfsposition ohne GB
2-fach Steckdose AP mit Zuleitung im Bad/Küche liefern und montieren inkl. Kabelkanal und Leitungsmaterial,
Die Abrechnung erfolgt pauschal als 1 Stck. je Wohnunngseinheit.
Leitungslänge ca. 15m
Menge: 1,000 Stck

**5.11.40 3-fach Steckdose**
*** Bedarfsposition ohne GB
3-fach Steckdose AP mit Zuleitung im Bad/Küche liefern und
und montieren inkl. Kabelkanal und Leitungsmaterial,
Die Abrechnung erfolgt pauschal als 1 Stck. je Wohnunngseinheit.
Leitungslänge ca. 15m
Menge: 1,000 Stck

**5.11.50 Stromkreis für Geschirrspüler**
*** Bedarfsposition ohne GB
Stromkreis für Geschirrspüler AP mit Zuleitung und Steckdose auf Putz, IP44 liefern und montieren inkl. Kabelkanal und Leitungsmaterial.
Die Abrechnung erfolgt pauschal als 1 Stck. je Wohnunngseinheit.
Leitungslänge ca. 15m
Menge: 1,000 Stck

**5.11.60 Stromkreis für Waschmaschine**
*** Bedarfsposition ohne GB
Stromkreis für Waschmaschine AP mit Zuleitung  und Steckdose auf Putz, IP44 liefern und montieren inkl. Kabelkanal und Leitungsmaterial.
Die Abrechnung erfolgt pauschal als 1 Stck. je Wohnunngseinheit.
Leitungslänge ca. 15m
Menge: 1,000 Stck

**5.11.70 Stromkreis für Durchlauferhitzer**
*** Bedarfsposition ohne GB
Stromkreis für Durchlauferhitzer NYM-J 5x4 mm² AP mit Zuleitung auf Putz  inkl. Kabelkanal und Leitungsmaterial.  liefern und montieren.
Die Abrechnung erfolgt pauschal als 1 Stck. je Wohnunngseinheit.
Leitungslänge ca. 15m
Menge: 1,000 Stck

**5.11.80 Anschließen DDE**
*** Bedarfsposition ohne GB
Anschluss für DDE liefern und montieren.
Menge: 1,000 Stck

**5.11.90 Durchlauferhitzer**
*** Bedarfsposition ohne GB
Durchlauferhitzer (AEG DDL 18/21/24 LCD) oder gleichwertig
liefern und montieren, wasserseitig anschließen
Die Abrechnung erfolgt pauschal als 1 Stck.
je Wohnunngseinheit.
Menge: 1,000 Stck
